# Boîte siphoïde en polypropylène avec charge minérale, insonorisé, de 110 mm de diamètre, avec couvercle plein en acier inoxydable, placé superficiellement sous le plancher

- Propriété du fichier: CYPE Ingenieros S.A.
- Format: FIEBDC-3/2016
- Logiciel: Générateur de prix de la construction. CYPE Ingenieros, S.A.
- Date: 10/07/2021
- Zone géographique: Mali
- Devise: XOF
- Coûts indirects: 3 %
- Frais généraux: 13 %
- Bénéfice: 6 %
- TVA: 18 %

## T Équipements techniques

### TQ Installations d'évacuation des eaux usées

#### TQV Dérivations individuelles

**TQV050** U Boîte siphoïde en polypropylène avec charge minérale, insonorisé, de 110 mm de diamètre, avec couvercle plein en acier inoxydable, placé superficiellement sous le plancher.
Boîte siphoïde en polypropylène avec charge minérale, insonorisé, de 110 mm de diamètre, avec quatre entrées de 40 mm de diamètre et une sortie de 40 mm de diamètre, avec couvercle plein en acier inoxydable, placé superficiellement sous le plancher. Comprend le prolongateur.

| Code | U | Désignation | Quantité | Prix | Montant |
|---|---|---|---|---|---|
| mt36boj020a | U | Boîte siphoïde en polypropylène avec charge minérale, insonorisé, de 110 mm de diamètre, avec quatre entrées de 40 mm de diamètre et une sortie de 40 mm de diamètre, avec couvercle plein en acier inoxydable. (matériau) | 1 | 16318.5 | 16318.500 |
| mt36boj025a | U | Tube en polypropylène avec charge minérale, pour la prolongation d'une boîte siphoïde, de 110 mm de diamètre et de 500 mm de hauteur. (matériau) | 1 | 7864.21 | 7864.210 |
| mo008 | h | Compagnon professionnel III/CP2 plombier. (main-d'œuvre) | 0.31 | 1000.78 | 310.242 |
| mo107 | h | Ouvrier professionnel II/OP plombier. (main-d'œuvre) | 0.155 | 725.2 | 112.406 |
| % | % | Frais de chantier des unités d'ouvrage | 2 % | 24605.358 | 492.107 |
|  |  | Coûts directs |  |  | 25097.465 |

Déchets:
- pose: mt36boj020a; facteur de déchet 0.0257449
- pose: mt36boj025a; facteur de déchet 0.0271382

## Ressources

**mt36boj020a** U Boîte siphoïde en polypropylène avec charge minérale
Données techniques: Coût énergétique 64.487 MJ; Émission de CO2 2.039 kg; Code CED 17 02 03; Masse de l'élément 0.733 kg; Volume 0.001222 m3
Déchets:
- emballage: re150101 Emballages en papier et en carton. (composant de déchet); quantité 0.036 kg; Code CED 15 01 01; Masse de l'élément 1 kg; Volume 0.001333 m3

**mt36boj025a** U Tube en polypropylène avec charge minérale
Données techniques: Coût énergétique 62.376 MJ; Émission de CO2 1.973 kg; Code CED 17 02 03; Masse de l'élément 0.709 kg; Volume 0.001182 m3
Déchets:
- emballage: re150101 Emballages en papier et en carton; quantité 0.035 kg
