# Drainage sous un dallage en contact avec le terrain, avec nappes à excroissances

- Propriété du fichier: CYPE INGENIEROS, S.A.
- Format: FIEBDC-3/2002
- Zone géographique: Mali
- Devise: XOF
- Coûts indirects: 3.00 %
- Frais généraux: 13.00 %
- Bénéfice: 6.00 %
- TVA: 18.00 %

## E Enveloppe et finition extérieure

### EJ Étanchéité: drainages

#### EJD Dallages

**EJD010** m² Drainage sous un dallage en contact avec le terrain, avec nappes à excroissances.
Drainage sous un dallage en contact avec le terrain, avec nappe drainante à excroissances en polyéthylène haute densité (PEHD/HDPE), avec des excroissances de 7,5 mm de hauteur, résistance à la compression 150 kN/m² selon NF EN ISO 604, capacité de drainage 5 l/(s·m) et masse nominale 0,5 kg/m², placée avec des recouvrements à la base du dallage, sur le terrain; préparée pour recevoir directement le béton du dallage.
Inclut: Nettoyage et préparation de la surface. Mise en place de la nappe drainante. Résolution des points singuliers.
Critère pour le métré: Surface mesurée selon documentation graphique du Projet.
Critère pour le mémoire: On mesurera la surface réellement exécutée selon les spécifications du Projet, y compris les bords et les recouvrements.

| Code | U | Désignation | Quantité | Prix | Montant |
|---|---|---|---|---|---|
| mt14gdo010a | m² | Nappe drainante à excroissances en polyéthylène haute densité (PEHD/HDPE), avec des excroissances de 7,5 mm de hauteur, résistance à la compression 150 kN/m² selon NF EN ISO 604, capacité de drainage 5 l/(s·m) et masse nominale 0,5 kg/m². (matériau) | 1.100 | 1789.75 | 1968.73 |
| mo029 | h | Compagnon professionnel III/CP2 poseur de membranes d'étanchéité. (main-d'œuvre) | 0.060 | 1567.76 | 94.07 |
| mo067 | h | Ouvrier professionnel II/OP poseur de membranes d'étanchéité. (main-d'œuvre) | 0.060 | 1171.94 | 70.32 |
| % | % | Frais de chantier des unités d'ouvrage | 2 % | 2133.12 | 42.66 |
|  |  | Coûts directs |  |  | 2175.78 |
