# Vis à béton sur la fondation du poteau préfabriqué en béton

- Propriété du fichier: CYPE Ingenieros S.A.
- Format: FIEBDC-3/2016
- Logiciel: Générateur de prix de la construction. CYPE Ingenieros, S.A.
- Date: 16/04/2024
- Zone géographique: Mali
- Devise: XOF
- Coûts indirects: 3 %
- Frais généraux: 13 %
- Bénéfice: 6 %
- TVA: 18 %

## G Structure et gros oeuvre

### GO Poteaux, poutres et ossatures

#### GOF Béton préfabriqué

**GOF060** U Vis à béton sur la fondation du poteau préfabriqué en béton.
Ancrage mécanique sur la fondation du poteau préfabriqué en béton de 50x50 cm, avec 8 vis en acier de haute adhérence de 39 mm de diamètre et 70 cm de longueur, avec limite élastique 780 N/mm².
Inclut: Implantation de la position de l'ancrage. Mise en place des vis et vissage de celles-ci.
Critère pour le métré: Nombre d'unités prévues, selon documentation graphique du Projet.
Critère pour le mémoire: On mesurera le nombre d'unités réellement exécutées selon les spécifications du Projet.

| Code | U | Désignation | Quantité | Prix | Montant |
|---|---|---|---|---|---|
| mt07aav060i | U | Vis en acier de haute adhérence, qualité 8.8 selon NF EN ISO 898-1, de 39 mm de diamètre et 70 cm de longueur, avec limite élastique 780 N/mm², avec écrous et rondelles, pour ancrage d'éléments préfabriqués en béton. (matériau) | 8 | 20947.79 | 167582.320 |
| mo020 | h | Compagnon professionnel III/CP2 construction. (main-d'œuvre) | 0.723 | 1567.76 | 1133.490 |
| mo112 | h | Ouvrier d'exécution I/OE2 construction. (main-d'œuvre) | 0.723 | 1147.59 | 829.708 |
| % | % | Frais de chantier des unités d'ouvrage | 2 % | 169545.518 | 3390.910 |
|  |  | Coûts directs |  |  | 172936.428 |

## Ressources

**mt07aav060i** U Vis en acier de haute adhérence
Données techniques: Coût énergétique 90.534 MJ; Émission de CO2 4.699 kg; Code CED 17 04 05; Masse de l'élément 9.2 kg; Volume 0.004381 m3
Déchets:
- emballage: re150101 Emballages en papier et en carton. (composant de déchet); quantité 0.002 kg; Code CED 15 01 01; Masse de l'élément 1 kg; Volume 0.001333 m3
- emballage: re170203 Plastique. (composant de déchet); quantité 0.001 kg; Code CED 17 02 03; Masse de l'élément 1 kg; Volume 0.001667 m3
