# Ensemble de vannes de passage

- Propriété du fichier: CYPE Ingenieros S.A.
- Format: FIEBDC-3/2016
- Logiciel: Générateur de prix de la construction. CYPE Ingenieros, S.A.
- Date: 16/04/2024
- Zone géographique: Mali
- Devise: XOF
- Coûts indirects: 3 %
- Frais généraux: 13 %
- Bénéfice: 6 %
- TVA: 18 %

## T Équipements techniques

### TP Installations de distribution de l'eau

#### TPI Installation intérieure

**TPI040** U Ensemble de vannes de passage.
Ensemble de deux vannes d'arrêt à sphère, droites, de 20 mm de diamètre, prémontées en coffret en plastique, avec supports pour montage du coffret et manivelles pour les vannes.
Inclut: Implantation. Connexion des vannes aux tuyaux. Contrôle de son bon fonctionnement.
Critère pour le métré: Nombre d'unités prévues, selon documentation graphique du Projet.
Critère pour le mémoire: On mesurera le nombre d'unités réellement exécutées selon les spécifications du Projet.

| Code | U | Désignation | Quantité | Prix | Montant |
|---|---|---|---|---|---|
| mt37avu010b | U | Ensemble de deux vannes d'arrêt à sphère, droites, de 20 mm de diamètre, prémontées en coffret en plastique, avec supports pour montage du coffret et manivelles pour les vannes. (matériau) | 1 | 106674.79 | 106674.790 |
| mt37www010 | U | Produits complémentaires pour installations de plomberie. (matériau) | 1 | 1201.46 | 1201.460 |
| mo008 | h | Compagnon professionnel III/CP2 plombier. (main-d'œuvre) | 0.512 | 1610.98 | 824.822 |
| mo107 | h | Ouvrier professionnel II/OP plombier. (main-d'œuvre) | 0.512 | 1169.71 | 598.892 |
| % | % | Frais de chantier des unités d'ouvrage | 2 % | 109299.964 | 2185.999 |
|  |  | Coûts directs |  |  | 111485.963 |

## Ressources

**mt37avu010b** U Ensemble de deux vannes d'arrêt à sphère
Données techniques: Coût énergétique 1246.883 MJ; Émission de CO2 79.628 kg
Déchets:
- emballage: re150101 Emballages en papier et en carton. (composant de déchet); quantité 0.075 kg; Code CED 15 01 01; Masse de l'élément 1 kg; Volume 0.001333 m3
