# Porte métallique d'entrée au logement

- Propriété du fichier: CYPE Ingenieros S.A.
- Format: FIEBDC-3/2016
- Logiciel: Generador de precios de la construcción. CYPE Ingenieros, S.A.
- Date: 23/05/2024
- Zone géographique: Mali
- Devise: XOF
- Coûts indirects: 3 %
- Frais généraux: 13 %
- Bénéfice: 6 %
- TVA: 18 %

## E Enveloppe et finition extérieure

### EM Menuiseries extérieures

#### EME Portes d'entrée

**EME030** U Porte métallique d'entrée au logement.
Porte d'entrée d'un vantail de 52 mm d'épaisseur, 790x2040 mm de largeur et hauteur de passage, finition peint avec une résine en époxy de couleur à choisir sur la carte RAL constituée de deux tôles en acier galvanisé de 1 mm d'épaisseur, pliables, ajourées avec un panneau à moulures supérieur et un autre inférieur à une face, assemblées et montées, avec lame intermédiaire remplie de polyuréthane, sur cercle en acier galvanisé de 1,5 mm d'épaisseur avec pattes d'ancrage à l'ouvrage, serrure avec trois points de fermeture, précadre en acier galvanisé avec pattes d'ancrage à l'ouvrage. Comprend le silicone neutre pour le scellement des joints périphériques.
Inclut: Mise en place du précadre. Mise en place de la porte. Ajustement final du vantail. Scellement des joints périphériques.
Critère pour le métré: Nombre d'unités prévues, selon documentation graphique du Projet.
Critère pour le mémoire: On mesurera le nombre d'unités réellement exécutées selon les spécifications du Projet.

| Code | U | Désignation | Quantité | Prix | Montant |
|---|---|---|---|---|---|
| mt26pec010haaa | U | Porte d'entrée d'un vantail de 52 mm d'épaisseur, 790x2040 mm de largeur et hauteur de passage, finition peint avec une résine en époxy de couleur à choisir sur la carte RAL constituée de deux tôles en acier galvanisé de 1 mm d'épaisseur, pliables, ajourées avec un panneau à moulures supérieur et un autre inférieur à une face, assemblées et montées, avec lame intermédiaire remplie de polyuréthane, sur cercle en acier galvanisé de 1,5 mm d'épaisseur avec pattes d'ancrage à l'ouvrage, y compris charnières en acier laitonné avec réglage dans les trois directions, selon NF EN 1935, pênes anti-dégondage, judas, serrure de sûreté à larder avec trois points de fermeture, cylindre en laiton avec clé, bouton de sûreté type rosace et bouton pour la partie extérieure et plaque et béquille en laiton pour la partie intérieure. (matériau) | 1 | 322248.57 | 322248.570 |
| mt26pec015a | U | Précadre en acier galvanisé, pour porte d'entrée d'acier galvanisé à un vantail, avec pattes d'ancrage à l'ouvrage. (matériau) | 1 | 42909.26 | 42909.260 |
| mt15sja100 | U | Cartouche de mastic de silicone neutre. (matériau) | 0.2 | 2686.12 | 537.224 |
| mo020 | h | Compagnon professionnel III/CP2 construction. (main-d'œuvre) | 0.602 | 1567.76 | 943.792 |
| mo113 | h | Ouvrier d'exécution I/OE1 construction. (main-d'œuvre) | 0.602 | 1129.12 | 679.730 |
| mo018 | h | Compagnon professionnel III/CP2 menuisier PVC et métal. (main-d'œuvre) | 0.662 | 1588.31 | 1051.461 |
| mo059 | h | Ouvrier professionnel II/OP menuisier PVC et métal. (main-d'œuvre) | 0.662 | 1174.17 | 777.301 |
| % | % | Frais de chantier des unités d'ouvrage | 2 % | 369147.338 | 7382.947 |
|  |  | Coûts directs |  |  | 376530.285 |

Déchets:
- pose: mt15sja100 Cartouche de mastic de silicone neutre; facteur de déchet 0.06

## Ressources

**mt26pec010haaa** U Porte d'entrée d'un vantail de 52 mm d'épaisseur
Données techniques: Coût énergétique 2560.399 MJ; Émission de CO2 199.442 kg
Déchets:
- emballage: re170203 Plastique. (composant de déchet); quantité 0.116 kg; Code CED 17 02 03; Masse de l'élément 1 kg; Volume 0.001667 m3
- emballage: re170604 Matériaux d'isolation distincts de ceux spécifiés dans les codes 17 06 01 et 17 06 03. (composant de déchet); quantité 0.025 kg; Code CED 17 06 04; Masse de l'élément 1 kg; Volume 0.001667 m3

**mt15sja100** U Cartouche de mastic de silicone neutre
Données techniques: Coût énergétique 87.088 MJ; Émission de CO2 3.667 kg; Code CED 17 09 04; Masse de l'élément 0.45 kg; Volume 0.0003 m3
Déchets:
- emballage: re170203 Plastique; quantité 0.1 kg
