# Peinture à la détrempe sur parement intérieur en plâtre

- Propriété du fichier: CYPE Ingenieros S.A.
- Format: FIEBDC-3/2016
- Logiciel: Generador de precios de la construcción. CYPE Ingenieros, S.A.
- Date: 15/06/2024
- Zone géographique: Mali
- Devise: XOF
- Coûts indirects: 3 %
- Frais généraux: 13 %
- Bénéfice: 6 %
- TVA: 18 %

## F Aménagements et finitions

### FP Peintures

#### FPT Peintures à la détrempe

**FPT020** m² Peinture à la détrempe sur parement intérieur en plâtre.
Application manuelle de deux couches de peinture à la détrempe, couleur à choisir, finition mate, texture gouttelette avec goutte fine, la première couche diluée avec un maximum de 40% d'eau et la suivante non diluée, (rendement: 0,55 kg/m² par couche); sur parement intérieur en plâtre, vertical et horizontal des escaliers.
Critère d'évaluation économique: Le prix comprend la protection des éléments du contour qui pourraient être affectés pendant les travaux et la résolution des points singuliers.
Inclut: Préparation, nettoyage et ponçage préalable du support. Application d'une couche de fond. Application d'une couche de finition.
Critère pour le métré: Surface mesurée selon documentation graphique du Projet, avec le même critère que le support de base.
Critère pour le mémoire: On mesurera la surface réellement exécutée selon les spécifications du Projet, avec le même critère que le support de base.

| Code | U | Désignation | Quantité | Prix | Montant |
|---|---|---|---|---|---|
| mt27tem020d | kg | Mastic détrempé à piquer plus couleur. (matériau) | 1.1 | 429.09 | 471.999 |
| mq08war020 | U | Équipement complet pour l'application de la peinture à texture gouttelette. (matériel) | 0.05 | 499.73 | 24.987 |
| mo038 | h | Compagnon professionnel III/CP2 peintre. (main-d'œuvre) | 0.163 | 1567.76 | 255.545 |
| mo076 | h | Ouvrier professionnel II/OP peintre. (main-d'œuvre) | 0.163 | 1171.94 | 191.026 |
| % | % | Frais de chantier des unités d'ouvrage | 2 % | 943.557 | 18.871 |
|  |  | Coûts directs |  |  | 962.428 |

Déchets:
- pose: mt27tem020d Mastic détrempé à piquer plus couleur; facteur de déchet 0.055

## Ressources

**mt27tem020d** kg Mastic détrempé à piquer plus couleur
Données techniques: Coût énergétique 16.330 MJ; Émission de CO2 0.824 kg; Code CED 08 01 99; Masse de l'élément 1 kg; Volume 0.001111 m3
Déchets:
- emballage: re170203 Plastique. (composant de déchet); quantité 0.032 kg; Code CED 17 02 03; Masse de l'élément 1 kg; Volume 0.001667 m3
