# Isolation thermique par l'extérieur des toitures inclinées, sur support continu de béton

- Propriété du fichier: CYPE INGENIEROS, S.A.
- Format: FIEBDC-3/2002
- Zone géographique: Mali
- Devise: XOF
- Coûts indirects: 3.00 %
- Frais généraux: 13.00 %
- Bénéfice: 6.00 %
- TVA: 18.00 %

## E Enveloppe et finition extérieure

### EI Isolations extérieures

#### EII Toitures inclinées

**EII010** m² Isolation thermique par l'extérieur des toitures inclinées, sur support continu de béton.
Isolation thermique par l'extérieur des toitures inclinées, sur support continu de béton, constituée de: panneau rigide en polystyrène expansé, à surface rainurée et usinage latéral à feuillures mi-bois, de 150 mm d'épaisseur, résistance thermique 4,55 m²K/W, conductivité thermique 0,033 W/(mK). Mise en place: bord à bord, avec des fixations mécaniques.
Inclut: Nettoyage du support. Mise en place de l'isolant. Fixation de l'isolant.
Critère pour le métré: Surface mesurée selon documentation graphique du Projet.
Critère pour le mémoire: On mesurera la surface réellement exécutée selon les spécifications du Projet.

| Code | U | Désignation | Quantité | Prix | Montant |
|---|---|---|---|---|---|
| mt16pel050edtc | m² | Panneau rigide en polystyrène expansé, selon NF EN 13163, à surface rainurée et usinage latéral à feuillures mi-bois, de 150 mm d'épaisseur, conductivité thermique 0,033 W/(mK), Euroclasse E de réaction au feu selon NF EN 13501-1, avec code de désignation EPS-EN 13163-L3-W3-T2-S5-P10-CS(10)150-BS250. (matériau) | 1.050 | 33905.27 | 35600.53 |
| mt16aaa020hg | U | Fixation mécanique pour panneaux isolants de polystyrène expansé, placés directement sur la surface support. (matériau) | 2.500 | 167.35 | 418.38 |
| mq06hor010 | h | Bétonnière électrique avec une capacité de gâchage de 160 l. (matériel) | 0.010 | 1611.29 | 16.11 |
| op00tal010 |  | Perceuse. | 1.000 | 0.00 | 0.00 |
| mo054 | h | Compagnon professionnel III/CP2 poseur d'isolants rigides ou flexibles. (main-d'œuvre) | 0.090 | 1610.98 | 144.99 |
| mo101 | h | Ouvrier professionnel II/OP poseur d'isolants rigides ou flexibles. (main-d'œuvre) | 0.090 | 1171.94 | 105.47 |
| % | % | Frais de chantier des unités d'ouvrage | 2 % | 36285.48 | 725.71 |
|  |  | Coûts directs |  |  | 37011.19 |
