# Peinture à la détrempe sur parement intérieur en plâtre

- Propriété du fichier: CYPE INGENIEROS, S.A.
- Format: FIEBDC-3/2002
- Zone géographique: Mali
- Devise: XOF
- Coûts indirects: 3.00 %
- Frais généraux: 13.00 %
- Bénéfice: 6.00 %
- TVA: 18.00 %

## F Aménagements et finitions

### FP Peintures

#### FPT Peintures à la détrempe

**FPT020** m² Peinture à la détrempe sur parement intérieur en plâtre.
Application manuelle de deux couches de peinture à la détrempe, couleur blanche, finition mate, texture lisse, la première couche diluée avec un maximum de 40% d'eau et la suivante diluée avec 15 à 20% d'eau ou non diluée, (rendement: 0,25 kg/m² par couche); sur parement intérieur en plâtre, vertical et horizontal des vides d'ascenseurs et de cheminées.
Critère d'évaluation économique: Le prix comprend la protection des éléments du contour qui pourraient être affectés pendant les travaux et la résolution des points singuliers.
Inclut: Préparation, nettoyage et ponçage préalable du support. Application d'une couche de fond et une couche de finition.
Critère pour le métré: Surface mesurée selon documentation graphique du Projet, avec le même critère que le support de base.
Critère pour le mémoire: On mesurera la surface réellement exécutée selon les spécifications du Projet, avec le même critère que le support de base.

| Code | U | Désignation | Quantité | Prix | Montant |
|---|---|---|---|---|---|
| mt27tem020a | kg | Mastic détrempé blanche. (matériau) | 0.500 | 351.86 | 175.93 |
| op00tal020 |  | Malaxeur électrique. | 1.000 | 0.00 | 0.00 |
| mo038 | h | Compagnon professionnel III/CP2 peintre. (main-d'œuvre) | 0.111 | 1567.76 | 174.02 |
| mo076 | h | Ouvrier professionnel II/OP peintre. (main-d'œuvre) | 0.111 | 1171.94 | 130.09 |
| % | % | Frais de chantier des unités d'ouvrage | 2 % | 480.04 | 9.60 |
|  |  | Coûts directs |  |  | 489.64 |
