# Scellement d'un passage de tuyauterie combustible, avec collier coupe-feu

- Propriété du fichier: CYPE INGENIEROS, S.A.
- Format: FIEBDC-3/2002
- Zone géographique: Mali
- Devise: XOF
- Coûts indirects: 3.00 %
- Frais généraux: 13.00 %
- Bénéfice: 6.00 %
- TVA: 18.00 %

## T Équipements techniques

### TI Protections contre les incendies

#### TII Protection passive contre les incendies

**TII020** U Scellement d'un passage de tuyauterie combustible, avec collier coupe-feu.
Scellement de passage de tuyauterie en PVC, de 50 mm de diamètre nominal extérieur, et de 1,8 mm d'épaisseur, dans le mur de 15 cm d'épaisseur, pour protection passive contre les incendies et garantir la résistance au feu EI 180, avec scelleur acrylique avec propriétés ignifuges, couleur blanche comme matériau de remplissage, collier coupe-feu, dans chaque face du mur, fixé avec 2 vis à tête plate avec étoile intérieure à six points pour clé Torx, en acier galvanisé, 6x80, de 6 mm de diamètre et 80 mm de longueur.
Inclut: Nettoyage et préparation du parement. Insertion du matériau de remplissage. Mise en place des colliers autour du tube. Fermeture des colliers. Fixation des colliers au parement support.
Critère pour le métré: Nombre d'unités prévues, selon documentation graphique du Projet.
Critère pour le mémoire: On mesurera le nombre d'unités réellement exécutées selon les spécifications du Projet.

| Code | U | Désignation | Quantité | Prix | Montant |
|---|---|---|---|---|---|
| mt41phi010a | U | Cartouche de 310 ml de scelleur acrylique avec propriétés ignifuges, couleur blanche, pour scellement des joints et ouvertures linéaires. (matériau) | 0.756 | 10655.23 | 8055.35 |
| mt41phi100a | U | Collier coupe-feu, de 50 mm de diamètre nominal extérieur, pour tuyauterie combustible, avec éléments de fixation. (matériau) | 2.000 | 13152.55 | 26305.10 |
| mt26ahi113d | U | Vis à tête plate avec étoile intérieure à six points pour clé Torx, en acier galvanisé, 6x80, de 6 mm de diamètre et 80 mm de longueur, pour fixation sur des éléments en béton, fissurés ou non fissurés. (matériau) | 4.000 | 840.76 | 3363.04 |
| mo020 | h | Compagnon professionnel III/CP2 construction. (main-d'œuvre) | 0.289 | 1567.76 | 453.08 |
| mo113 | h | Ouvrier d'exécution I/OE1 construction. (main-d'œuvre) | 0.289 | 1129.12 | 326.32 |
| % | % | Frais de chantier des unités d'ouvrage | 2 % | 38502.89 | 770.06 |
|  |  | Coûts directs |  |  | 39272.95 |
