# Grille intérieure pour conduit de ventilation

- Propriété du fichier: CYPE INGENIEROS, S.A.
- Format: FIEBDC-3/2002
- Zone géographique: Mali
- Devise: XOF
- Coûts indirects: 3.00 %
- Frais généraux: 13.00 %
- Bénéfice: 6.00 %
- TVA: 18.00 %

## T Équipements techniques

### TV Climatisation et ventilation

#### TVG Ventilation mécanique pour garages

**TVG100** U Grille intérieure pour conduit de ventilation.
Grille de retour, pour conduit circulaire, de tôle en acier galvanisé, surface standard galvanisée, avec lames verticales réglables individuellement, de 1225x75 mm, fixation via vis visibles, montée dans conduit métallique circulaire. Comprend les accessoires de montage et les éléments de fixation.
Inclut: Implantation. Montage et fixation de la grille dans le conduit.
Critère pour le métré: Nombre d'unités prévues, selon documentation graphique du Projet.
Critère pour le mémoire: On mesurera le nombre d'unités réellement exécutées selon les spécifications du Projet.

| Code | U | Désignation | Quantité | Prix | Montant |
|---|---|---|---|---|---|
| mt42trx071ah | U | Grille de retour, pour conduit circulaire, de tôle en acier galvanisé, surface standard galvanisée, avec lames verticales réglables individuellement, de 1225x75 mm, fixation via vis visibles. (matériau) | 1.000 | 147013.57 | 147013.57 |
| mo011 | h | Compagnon professionnel III/CP2 monteur. (main-d'œuvre) | 0.291 | 1610.98 | 468.80 |
| mo080 | h | Ouvrier professionnel II/OP monteur. (main-d'œuvre) | 0.291 | 1171.94 | 341.03 |
| % | % | Frais de chantier des unités d'ouvrage | 2 % | 147823.40 | 2956.47 |
|  |  | Coûts directs |  |  | 150779.87 |
