# Remblai de tranchées, de rigoles et de puits, à l'intérieur d'un bâtiment

- Propriété du fichier: CYPE INGENIEROS, S.A.
- Format: FIEBDC-3/2002
- Zone géographique: Mali
- Devise: XOF
- Coûts indirects: 3.00 %
- Frais généraux: 13.00 %
- Bénéfice: 6.00 %
- TVA: 18.00 %

## A VRD et aménagements extérieurs

### AT Terrassement

#### ATR Remblais et compactages

**ATR120** m³ Remblai de tranchées, de rigoles et de puits, à l'intérieur d'un bâtiment.
Remblai de tranchées, de rigoles et de puits sous dallage béton, préalablement démoli, avec béton non armé confectionné sur le chantier BCN: CPJ-CEM II/A 32,5 - P - B 16 - 15/25 - E: 1 - NA - P 18-305, coulage avec des moyens manuels.
Inclut: Préparation du béton. Mise en oeuvre du béton.
Critère pour le métré: Volume mesuré sur les plans des profils transversaux du Projet, qui définissent le mouvement des terres à réaliser sur chantier.
Critère pour le mémoire: On mesurera le volume réellement exécuté selon les spécifications du Projet, sans inclure les augmentations par excès d'excavation non autorisés.

| Code | U | Désignation | Quantité | Prix | Montant |
|---|---|---|---|---|---|
| mt08aaa010a | m³ | Eau. (matériau) | 0.180 | 1087.25 | 195.71 |
| mt01arg000a | m³ | Sable criblé. (matériau) | 0.430 | 15905.87 | 6839.52 |
| mt01arg001ar | m³ | Gros granulats homogénéisés, de taille maximale 15/25 mm. (matériau) | 0.806 | 16986.05 | 13690.76 |
| mt08cem000a | kg | Ciment gris en sacs. (matériau) | 347.500 | 79.01 | 27455.98 |
| mq06hor010 | h | Bétonnière électrique avec une capacité de gâchage de 160 l. (matériel) | 0.696 | 1611.29 | 1121.46 |
| mo020 | h | Compagnon professionnel III/CP2 construction. (main-d'œuvre) | 0.051 | 1567.76 | 79.96 |
| mo113 | h | Ouvrier d'exécution I/OE1 construction. (main-d'œuvre) | 0.819 | 1129.12 | 924.75 |
| mo112 | h | Ouvrier d'exécution I/OE2 construction. (main-d'œuvre) | 0.753 | 1147.59 | 864.14 |
| % | % | Frais de chantier des unités d'ouvrage | 2 % | 51172.28 | 1023.45 |
|  |  | Coûts directs |  |  | 52195.73 |
