# Système de sécurité pour buts de handball ou de football en salle

- Propriété du fichier: CYPE INGENIEROS, S.A.
- Format: FIEBDC-3/2002
- Zone géographique: Mali
- Devise: XOF
- Coûts indirects: 3.00 %
- Frais généraux: 13.00 %
- Bénéfice: 6.00 %
- TVA: 18.00 %

## M Mobilier urbain

### MQ Équipements sportifs

#### MQG Jeux sportifs

**MQG090** U Système de sécurité pour buts de handball ou de football en salle.
Platine double en acier pour visser à la surface support, pour stabiliser et sécuriser les buts de handball et de football salle déplaçables, avec base de tube de section rectangulaire.
Inclut: Implantation. Montage et fixation de l'équipement sportif. Contrôle de son bon fonctionnement.
Critère pour le métré: Nombre d'unités prévues, selon documentation graphique du Projet.
Critère pour le mémoire: On mesurera le nombre d'unités réellement exécutées selon les spécifications du Projet.

| Code | U | Désignation | Quantité | Prix | Montant |
|---|---|---|---|---|---|
| mt52dep300b | U | Platine double en acier pour visser à la surface support, pour stabiliser et sécuriser les buts de handball et de football salle déplaçables, avec base de tube de section rectangulaire, y compris deux chevilles à expansion. (matériau) | 1.000 | 14769.10 | 14769.10 |
| mo011 | h | Compagnon professionnel III/CP2 monteur. (main-d'œuvre) | 0.132 | 1625.89 | 214.62 |
| mo080 | h | Ouvrier professionnel II/OP monteur. (main-d'œuvre) | 0.132 | 1182.79 | 156.13 |
| % | % | Frais de chantier des unités d'ouvrage | 2 % | 15139.85 | 302.80 |
|  |  | Coûts directs |  |  | 15442.65 |
