# Bascule

- Propriété du fichier: CYPE Ingenieros S.A.
- Format: FIEBDC-3/2016
- Logiciel: Générateur de prix de la construction. CYPE Ingenieros, S.A.
- Date: 17/04/2024
- Zone géographique: Mali
- Devise: XOF
- Coûts indirects: 3 %
- Frais généraux: 13 %
- Bénéfice: 6 %
- TVA: 18 %

## M Mobilier urbain

### MA Aires de jeux pour enfants

#### MAJ Jeux pour enfants

**MAJ020** U Bascule.
Bascule en bois de pin sylvestre, traité en autoclave, de 2 places, pour enfant de 4 à 12 ans, avec zone d sécurité de 12,00 m² et 1,15 m de hauteur libre de chute. Mise en place: avec des chevilles chimiques, sur une surface de base.
Critère d'évaluation économique: Le prix ne comprend pas la surface base.
Inclut: Implantation. Fixation du jeu pour enfants.
Critère pour le métré: Nombre d'unités prévues, selon documentation graphique du Projet.
Critère pour le mémoire: On mesurera le nombre d'unités réellement exécutées selon les spécifications du Projet.

| Code | U | Désignation | Quantité | Prix | Montant |
|---|---|---|---|---|---|
| mt50spl105b | U | Fixation composée d'une cheville chimique, d'une rondelle et d'une vis en acier. (matériau) | 4 | 4999.7 | 19998.800 |
| mt52jig020O | U | Bascule en bois de pin sylvestre, traité en autoclave, de 2 places, avec ressorts en acier et sièges en polyéthylène, pour enfant de 4 à 12 ans, avec zone d sécurité de 12,00 m² et 1,15 m de hauteur libre de chute, avec éléments de fixation. Selon NF EN 1176-1 et NF EN 1176-6. (matériau) | 1 | 675113.26 | 675113.260 |
| mo041 | h | Compagnon professionnel III/CP2 VRD espaces publics. (main-d'œuvre) | 2.65 | 1567.76 | 4154.564 |
| mo087 | h | Ouvrier professionnel II/OP VRD espaces publics. (main-d'œuvre) | 2.65 | 1171.94 | 3105.641 |
| % | % | Frais de chantier des unités d'ouvrage | 2 % | 702372.265 | 14047.445 |
|  |  | Coûts directs |  |  | 716419.710 |

## Ressources

**mt52jig020O** U Bascule en bois de pin sylvestre
Données techniques: Coût énergétique 3355.085 MJ; Émission de CO2 -30.101 kg
Déchets:
- emballage: re150101 Emballages en papier et en carton. (composant de déchet); quantité 3.603 kg; Code CED 15 01 01; Masse de l'élément 1 kg; Volume 0.001333 m3
