# Jeu de filets pour paniers de basket

- Propriété du fichier: CYPE Ingenieros S.A.
- Format: FIEBDC-3/2016
- Logiciel: Générateur de prix de la construction. CYPE Ingenieros, S.A.
- Date: 05/10/2024
- Zone géographique: Mali
- Devise: XOF
- Coûts indirects: 3 %
- Frais généraux: 13 %
- Bénéfice: 6 %
- TVA: 18 %

## M Mobilier urbain

### MQ Équipements sportifs

#### MQG Jeux sportifs

**MQG050** U Jeu de filets pour paniers de basket.
Jeu de deux filets pour arcs de basket, de cordes en coton de 6 mm de diamètre, avec douze points de fixation à l'arc.
Inclut: Implantation. Montage et fixation de l'équipement sportif. Contrôle de son bon fonctionnement.
Critère pour le métré: Nombre d'unités prévues, selon documentation graphique du Projet.
Critère pour le mémoire: On mesurera le nombre d'unités réellement exécutées selon les spécifications du Projet.

| Code | U | Désignation | Quantité | Prix | Montant |
|---|---|---|---|---|---|
| mt52dep260a | U | Jeu de deux filets pour arcs de basket, de cordes en coton de 6 mm de diamètre, avec douze points de fixation à l'arc. (matériau) | 1 | 19076.75 | 19076.750 |
| mo011 | h | Compagnon professionnel III/CP2 monteur. (main-d'œuvre) | 0.132 | 1625.89 | 214.617 |
| mo080 | h | Ouvrier professionnel II/OP monteur. (main-d'œuvre) | 0.132 | 1182.79 | 156.128 |
| % | % | Frais de chantier des unités d'ouvrage | 2 % | 19447.495 | 388.950 |
|  |  | Coûts directs |  |  | 19836.445 |

Déchets:
- pose: mt52dep260a Jeu de deux filets pour arcs de basket, de cordes en coton de 6 mm de diamètre, avec douze points de fixation à l'arc; facteur de déchet 0.022

## Ressources

**mt52dep260a** U Jeu de deux filets pour arcs de basket, de cordes en coton de 6 mm de diamètre, avec douze points de fixation à l'arc
Données techniques: Coût énergétique 4.321 MJ; Émission de CO2 0.705 kg; Code CED 20 01 11; Masse de l'élément 0.31 kg; Volume 0.000413 m3
Déchets:
- emballage: re170203 Plastique. (composant de déchet); quantité 0.035 kg; Code CED 17 02 03; Masse de l'élément 1 kg; Volume 0.001667 m3
