# Mât pour support de signalisation routière verticale

- Propriété du fichier: CYPE Ingenieros S.A.
- Format: FIEBDC-3/2016
- Logiciel: Générateur de prix de la construction. CYPE Ingenieros, S.A.
- Date: 17/04/2024
- Zone géographique: Mali
- Devise: XOF
- Coûts indirects: 3 %
- Frais généraux: 13 %
- Bénéfice: 6 %
- TVA: 18 %

## V Voiries

### VS Signalisation routière

#### VSV Signalisation verticale

**VSV030** U Mât pour support de signalisation routière verticale.
Poteau de 3 m de hauteur, de tube en acier galvanisé, de section rectangulaire, de 80x40x2 mm, pour le support de signalisation routière verticale, enfoncement dans le terrain avec des moyens mécaniques. Comprend l'implantation.
Inclut: Implantation et marquage des axes. Enfoncement du poteau.
Critère pour le métré: Nombre d'unités prévues, selon documentation graphique du Projet.
Critère pour le mémoire: On mesurera le nombre d'unités réellement fournies selon les spécifications du Projet.

| Code | U | Désignation | Quantité | Prix | Montant |
|---|---|---|---|---|---|
| mt53bps030b | m | Poteau de tube en acier galvanisé, de section rectangulaire, de 80x40x2 mm, pour le support de signalisation routière verticale. (matériau) | 3 | 6712.56 | 20137.680 |
| mq03tab050 | h | Équipement d'enfoncement de poteaux, sur pneus. (matériel) | 0.044 | 22829.66 | 1004.505 |
| mo041 | h | Compagnon professionnel III/CP2 VRD espaces publics. (main-d'œuvre) | 0.066 | 1567.76 | 103.472 |
| mo087 | h | Ouvrier professionnel II/OP VRD espaces publics. (main-d'œuvre) | 0.132 | 1171.94 | 154.696 |
| % | % | Frais de chantier des unités d'ouvrage | 2 % | 21400.353 | 428.007 |
|  |  | Coûts directs |  |  | 21828.360 |

Déchets:
- pose: mt53bps030b; facteur de déchet 0.0053

## Ressources

**mt53bps030b** m Poteau de tube en acier galvanisé
Données techniques: Coût énergétique 92.139 MJ; Émission de CO2 9.357 kg; Code CED 17 04 05; Masse de l'élément 3.64 kg; Volume 0.001733 m3
Déchets:
- emballage: re170203 Plastique. (composant de déchet); quantité 0.008 kg; Code CED 17 02 03; Masse de l'élément 1 kg; Volume 0.001667 m3
