# Essai non destructif: traction superficielle

- Propriété du fichier: CYPE INGENIEROS, S.A.
- Format: FIEBDC-3/2002
- Zone géographique: Mali
- Devise: XOF
- Coûts indirects: 3.00 %
- Frais généraux: 13.00 %
- Bénéfice: 6.00 %
- TVA: 18.00 %

## P Interventions préalables

### PP Étude des pathologies

#### PPX Essais in situ

**PPX150** U Essai non destructif: traction superficielle.
Essai non destructif consistant à déterminer la résistance à la traction superficielle dans un élément structural existant en béton, à l'aide d'un dynamomètre à lecture digital, réalisé en appliquant la force nécessaire à l'arrachement d'un disque placé sur la surface du béton. Ne comprend ni l'excavation ni le repositionnement des revêtements.
Inclut: Réalisation de l'essai.
Critère pour le métré: Nombre d'unités prévues, selon documentation graphique du Projet.
Critère pour le mémoire: On mesurera le nombre d'unités réellement exécutées selon les spécifications du Projet.

| Code | U | Désignation | Quantité | Prix | Montant |
|---|---|---|---|---|---|
| mt49hpa090 | U | Essai pour déterminer la résistance à la traction superficielle dans un élément en béton armé, via l'utilisation de dynamomètre de lecture digitale, en appliquant une force jusqu'à arracher le disque disposé pour l'essai, sans inclure l'ouverture, ni le repositionnement des revêtements ou recouvrements. (matériau) | 1.000 | 102982.23 | 102982.23 |
| % | % | Frais de chantier des unités d'ouvrage | 2 % | 102982.23 | 2059.64 |
|  |  | Coûts directs |  |  | 105041.87 |
