# Protection contre la projection de particules incandescentes, dans les travaux de structure

- Propriété du fichier: CYPE INGENIEROS, S.A.
- Format: FIEBDC-3/2002
- Zone géographique: Mali
- Devise: XOF
- Coûts indirects: 3.00 %
- Frais généraux: 13.00 %
- Bénéfice: 6.00 %
- TVA: 18.00 %

## S Sécurité et santé

### SC Équipements de protection collective

#### SCT Protection des zones de travail

**SCT040** m² Protection contre la projection de particules incandescentes, dans les travaux de structure.
Protection contre la projection de particules incandescentes d'une zone de travail, dans les travaux de structure, composée d'une bâche ignifugée en fibre de verre, amortissable en 3 utilisations et d'un filet de protection de polyamide de haute ténacité, de couleur blanche, avec une corde de filet de calibre 4 mm, amortissable en 3 utilisations. Comprend corde de liaison en polypropylène, pour unir les filets et les éléments pour le déplacement et la tension des filets.
Critère pour le métré: Surface mesurée selon Plan général de coordination en matière de sécurité et de protection de la santé.
Critère pour le mémoire: La surface mesurée sera celle réellement montée selon spécifications d'Étude ou d'Étude Basique de Sécurité et Santé.

| Code | U | Désignation | Quantité | Prix | Montant |
|---|---|---|---|---|---|
| mt50spi030 | m² | Bâche ignifugée en fibre de verre. (matériau) | 0.367 | 32130.46 | 11791.88 |
| mt50sph010aa | m² | Filet de sécurité NF EN 1263-1 S A2 M100 D M, de polyamide de haute ténacité, noué, de couleur blanche. Corde de filet de calibre 4,5 mm. Énergie du filet A2 (entre 2,2 et 4,4 kJ). Configuration du filet en losange, avec ralingue en polypropylène de 16 mm de diamètre. (matériau) | 0.367 | 2397.43 | 879.86 |
| mt50spr170b | m | Corde de liaison NF EN 1263-1 O en polypropylène de haute ténacité, avec traitement aux rayons UV, D=8 mm et charge de rupture supérieure à 7,5 kN. (matériau) | 0.302 | 179.81 | 54.30 |
| mt50spr100d | m | Câble en acier de 10 mm de diamètre. (matériau) | 0.017 | 2526.69 | 42.95 |
| mt50spr095 | U | Poulie en acier, avec charge de rupture supérieure à 20 kN. (matériau) | 0.217 | 12259.00 | 2660.20 |
| mt50spr096 | U | Mousqueton en acier galvanisé, avec écrou de sécurité et charge de rupture supérieure à 20 kN. (matériau) | 0.217 | 19204.13 | 4167.30 |
| mo119 | h | Compagnon professionnel III/CP2 Sécurité et Santé. (main-d'œuvre) | 0.139 | 1567.76 | 217.92 |
| mo120 | h | Ouvrier Sécurité et Santé. (main-d'œuvre) | 0.139 | 1129.12 | 156.95 |
| % | % | Frais de chantier des unités d'ouvrage | 2 % | 19971.36 | 399.43 |
|  |  | Coûts directs |  |  | 20370.79 |
