# Imperméabilisation d'une jardinière. Système "SCHLÜTER-SYSTEMS"

- Propriété du fichier: CYPE Ingenieros S.A.
- Format: FIEBDC-3/2016
- Logiciel: Generador de precios de la construcción. CYPE Ingenieros, S.A.
- Date: 23/05/2024
- Zone géographique: Mali
- Devise: XOF
- Coûts indirects: 3 %
- Frais généraux: 13 %
- Bénéfice: 6 %
- TVA: 18 %

## A VRD et aménagements extérieurs

### AV Espaces verts et mobilier urbain

#### AVH Jardinières

**AVH050** m² Imperméabilisation d'une jardinière. Système "SCHLÜTER-SYSTEMS".
Imperméabilisation d'une jardinière. Système "SCHLÜTER-SYSTEMS", constitué de membrane d'étanchéité en polyéthylène, hautement perméable à la vapeur d'eau, Schlüter-KERDI DS "SCHLÜTER-SYSTEMS", avec les deux faces revêtues de géotextile non tissé, de 0,5 mm d'épaisseur, fixée au support avec du mortier-colle de prise normale, C1, étendu avec une truelle dentée, prête pour recevoir le revêtement. Comprend adhésif bicomposant, Schlüter-KERDI-COLL-L "SCHLÜTER-SYSTEMS", bande de renfort Schlüter-KERDI-KEBA 100/250 et mastic adhésif élastique monocomposant, Schlüter-KERDI-FIX "SCHLÜTER-SYSTEMS".
Critère d'évaluation économique: Le prix ne comprend pas le revêtement.
Inclut: Nettoyage et préparation de la surface support. Mise en place de l'imperméabilisation. Résolution des points singuliers. Scellement des joints. Scellement des appuis.
Critère pour le métré: Surface mesurée selon documentation graphique du Projet.
Critère pour le mémoire: On mesurera la surface réellement exécutée selon les spécifications du Projet.

| Code | U | Désignation | Quantité | Prix | Montant |
|---|---|---|---|---|---|
| mt09mcr021g | kg | Mortier-colle de prise normale, C1, selon NF EN 12004, couleur grise. (matériau) | 0.6 | 253.69 | 152.214 |
| mt15res015a | m² | Membrane d'étanchéité en polyéthylène, hautement perméable à la vapeur d'eau, Schlüter-KERDI DS "SCHLÜTER-SYSTEMS", avec les deux faces revêtues de géotextile non tissé, de 0,5 mm d'épaisseur, fournie en rouleaux de 30 m de longueur. (matériau) | 1.1 | 19480.81 | 21428.891 |
| mt15res060d | kg | Adhésif bicomposant, Schlüter-KERDI-COLL-L "SCHLÜTER-SYSTEMS", à base d'une dispersion acrylique sans dissolvants et poudre de ciment, pour le scellement des joints. (matériau) | 0.54 | 10229.57 | 5523.968 |
| mt15res020re | m | Bande de scellement, Schlüter-KERDI-KEBA 100/250 "SCHLÜTER-SYSTEMS", de 250 mm de largeur et 0,1 mm d'épaisseur, pour membrane d'étanchéité souple en polyéthylène, avec les deux faces revêtues de géotextile non tissé, fournie en rouleaux de 30 m de longueur. (matériau) | 1.2 | 6118.86 | 7342.632 |
| mt15res070a | U | Cartouche de mastic adhésif élastique monocomposant, Schlüter-KERDI-FIX "SCHLÜTER-SYSTEMS", à base de polymères hybrides neutres (MS), de 290 ml, couleur grise ou blanche et finition brillante. (matériau) | 0.06 | 20467.72 | 1228.063 |
| mo029 | h | Compagnon professionnel III/CP2 poseur de membranes d'étanchéité. (main-d'œuvre) | 0.217 | 1567.76 | 340.204 |
| mo067 | h | Ouvrier professionnel II/OP poseur de membranes d'étanchéité. (main-d'œuvre) | 0.217 | 1171.94 | 254.311 |
| % | % | Frais de chantier des unités d'ouvrage | 2 % | 36270.283 | 725.406 |
|  |  | Coûts directs |  |  | 36995.689 |

Déchets:
- pose: mt09mcr021g Mortier-colle de prise normale, C1, selon NF EN 12004, couleur grise; facteur de déchet 0.07
- pose: mt15res015a; facteur de déchet 0.03
- pose: mt15res020re; facteur de déchet 0.0592609
- pose: mt15res070a; facteur de déchet 0.03

## Ressources

**mt09mcr021g** kg Mortier-colle de prise normale, C1, selon NF EN 12004, couleur grise
Données techniques: Coût énergétique 3.871 MJ; Émission de CO2 0.344 kg; Code CED 17 09 04; Masse de l'élément 1 kg; Volume 0.000667 m3
Déchets:
- emballage: re170203 Plastique. (composant de déchet); quantité 0.003 kg; Code CED 17 02 03; Masse de l'élément 1 kg; Volume 0.001667 m3

**mt15res015a** m² Membrane d'étanchéité en polyéthylène
Données techniques: Coût énergétique 66.332 MJ; Émission de CO2 2.399 kg; Code CED 17 06 04; Masse de l'élément 0.46 kg; Volume 0.000767 m3
Déchets:
- emballage: re170203 Plastique; quantité 0.034 kg

**mt15res020re** m Bande de scellement
Données techniques: Coût énergétique 3.296 MJ; Émission de CO2 0.119 kg; Code CED 17 06 04; Masse de l'élément 0.023 kg; Volume 0.000038 m3
Déchets:
- emballage: re170203 Plastique; quantité 0.001 kg

**mt15res070a** U Cartouche de mastic adhésif élastique monocomposant
Données techniques: Coût énergétique 71.281 MJ; Émission de CO2 3.482 kg; Code CED 17 09 04; Masse de l'élément 0.36 kg; Volume 0.00024 m3
Déchets:
- emballage: re170203 Plastique; quantité 0.2 kg
