# Pièces spéciales céramiques pour arrêts de piscine

- Propriété du fichier: CYPE INGENIEROS, S.A.
- Format: FIEBDC-3/2002
- Zone géographique: Mali
- Devise: XOF
- Coûts indirects: 3.00 %
- Frais généraux: 13.00 %
- Bénéfice: 6.00 %
- TVA: 18.00 %

## A VRD et aménagements extérieurs

### AB Bassins et équipements de piscine

#### ABV Revêtements

**ABV030** U Pièces spéciales céramiques pour arrêts de piscine.
Pièce de coin arrondi, en grès émaillé, couleur bleue, de 245x52 mm, pose avec du mortier-colle de prise normale, C1 TE, selon NF EN 12004, avec résistance au glissement et temps ouvert allongé et mortier de joints de résines réactives, type RG, selon NF EN 13888, couleur blanche, pour joints de 1 à 15 mm, à base d'à deux composants à base de résine époxydique, charges inertes, additifs et catalyseurs organiques.
Critère d'évaluation économique: Le prix ne comprend pas l'imperméabilisation de la piscine.
Inclut: Nettoyage et humidification du parement à revêtir. Enduit de ciment préalable sur le parement. Mise en place d'une règle horizontale au commencement du carrelage. Implantation des pièces dans le parement pour le calepinage de celles-ci. Mise en place des pièces en utilisant une truelle en caoutchouc. Jointoiement. Nettoyage du parement.
Critère pour le métré: Nombre d'unités prévues, selon documentation graphique du Projet.
Critère pour le mémoire: On mesurera le nombre d'unités réellement exécutées selon les spécifications du Projet.

| Code | U | Désignation | Quantité | Prix | Montant |
|---|---|---|---|---|---|
| mt18ktc012a | U | Pièce de coin arrondi, en grès émaillé, couleur bleue, de 245x52 mm, pour revêtement d'un bassin de piscine. (matériau) | 1.000 | 2938.51 | 2938.51 |
| mt09mcp010ja | kg | Mortier-colle de prise normale, C1 TE, selon NF EN 12004, avec résistance au glissement et temps ouvert allongé, couleur grise, pour la pose en couche mince de pièces céramiques avec degré d'absorption moyen/élevé en revêtements intérieurs, revêtements intérieurs et extérieurs, pieds de mur et spécialement sur plaques de plâtre et revêtements de piscines avec mosaïque en verre, à base de ciment à haute résistance, granulats sélectionnés, additifs et résines synthétiques. (matériau) | 0.050 | 218.80 | 10.94 |
| mt09mcp020fB | kg | Mortier de joints de résines réactives, type RG, selon NF EN 13888, couleur blanche, pour joints de 1 à 15 mm, à deux composants à base de résine époxydique, charges inertes, additifs et catalyseurs organiques, avec résistance aux acides, avec effet bactériostatique, antimoisissure, spécial pour le jointoiement de tout type de pièces céramiques et pierres naturelles dans les zones chimiquement agressives ou en contact avec les aliments. (matériau) | 0.010 | 11516.57 | 115.17 |
| mo024 | h | Compagnon professionnel III/CP2 carreleur en revêtements muraux. (main-d'œuvre) | 0.078 | 1567.76 | 122.29 |
| % | % | Frais de chantier des unités d'ouvrage | 3 % | 3186.91 | 95.61 |
|  |  | Coûts directs |  |  | 3282.52 |
