# Revêtement de sol drainant, avec grille alvéolaire et gazon

- Propriété du fichier: CYPE INGENIEROS, S.A.
- Format: FIEBDC-3/2002
- Zone géographique: Mali
- Devise: XOF
- Coûts indirects: 3.00 %
- Frais généraux: 13.00 %
- Bénéfice: 6.00 %
- TVA: 18.00 %

## L Espaces verts

### LP Systèmes de protection et décoration

#### LPG Gazons et pelouses

**LPG010** m² Revêtement de sol drainant, avec grille alvéolaire et gazon.
Revêtement de sol drainant, pour trafic piéton, constitué de couche de drainage compactée de grave filtrante sans classification, de 10 cm d'épaisseur, couche de nivellement compactée de sable avec granulométrie de 0 à 5 mm de diamètre, propre, de 5 cm d'épaisseur, grille alvéolaire en polyéthylène haute densité (HDPE) stable aux rayons UV, résistance à la compression 200 t/m², de 50x50x4 cm, couleur verte, avec un pourcentage d'ouvertures de 95% et couche de remplissage de terre végétale criblée et mélange de graines pour pelouse recouvrant la grille alvéolaire.
Inclut: Transport et décharge du matériau au pied du talus. Extension et compactage de la couche de drainage. Extension et compactage de la couche de nivellement. Disposition des grilles alvéolaires. Fertilisation du fond et extension de la couche de remplissage. Distribution des graines. Recouvrement avec du terreau. Premier arrosage.
Critère pour le métré: Surface mesurée selon documentation graphique du Projet.
Critère pour le mémoire: On mesurera la surface réellement exécutée selon les spécifications du Projet.

| Code | U | Désignation | Quantité | Prix | Montant |
|---|---|---|---|---|---|
| mt01ard030b | t | Grave filtrante sans classification. (matériau) | 0.150 | 12223.24 | 1833.49 |
| mt01ara010a | m³ | Sable avec granulométrie de 0 à 5 mm de diamètre, propre. (matériau) | 0.050 | 9228.74 | 461.44 |
| mt18rad010a | m² | Grille alvéolaire en polyéthylène haute densité (HDPE) stable aux rayons UV, résistance à la compression 200 t/m², de 50x50x4 cm, couleur verte, avec un pourcentage d'ouvertures de 95%, pour la stabilisation des revêtements de sols drainants avec pelouse. (matériau) | 1.050 | 12178.34 | 12787.26 |
| mt48tif020a | kg | Engrais pour pré-semailles de pelouse. (matériau) | 0.100 | 792.29 | 79.23 |
| mt48tie030a | m³ | Terre végétale criblée, fournie en vrac. (matériau) | 0.040 | 13039.82 | 521.59 |
| mt48tis010a | kg | Mélange de graines pour pelouse. (matériau) | 0.035 | 3449.78 | 120.74 |
| mt48tie040 | kg | Terreau propre criblé. (matériau) | 5.000 | 18.98 | 94.90 |
| mt08aaa010a | m³ | Eau. (matériau) | 0.050 | 1110.80 | 55.54 |
| mq01pan070b | h | Mini pelle chargeuse sur pneus, de 52 kW/1 m³ kW. (matériel) | 0.024 | 17527.63 | 420.66 |
| mq02rod010d | h | Plaque vibrante à guidage manuel, de 300 kg, largeur de travail 70 cm, réversible. (matériel) | 0.026 | 3408.44 | 88.62 |
| mo041 | h | Compagnon professionnel III/CP2 VRD espaces publics. (main-d'œuvre) | 0.109 | 1567.76 | 170.89 |
| mo087 | h | Ouvrier professionnel II/OP VRD espaces publics. (main-d'œuvre) | 0.238 | 1171.94 | 278.92 |
| mo040 | h | Compagnon professionnel III/CP2 jardinier. (main-d'œuvre) | 0.132 | 1567.76 | 206.94 |
| mo115 | h | Ouvrier jardinier. (main-d'œuvre) | 0.265 | 1129.12 | 299.22 |
| % | % | Frais de chantier des unités d'ouvrage | 2 % | 17419.44 | 348.39 |
|  |  | Coûts directs |  |  | 17767.83 |
