# Conteneur à chargement latéral, en polyéthylène

- Propriété du fichier: CYPE INGENIEROS, S.A.
- Format: FIEBDC-3/2002
- Zone géographique: Mali
- Devise: XOF
- Coûts indirects: 3.00 %
- Frais généraux: 13.00 %
- Bénéfice: 6.00 %
- TVA: 18.00 %

## M Mobilier urbain

### MO Mobilier de propreté

#### MOC Conteneurs

**MOC030** U Conteneur à chargement latéral, en polyéthylène.
Conteneur à chargement latéral en polyéthylène haute densité pour ramassage sélectif de papier et carton, de 3200 l de capacité et 1280 kg de charge maximale, de 1888x1510x1810 mm, couleur bleue, pourvu de bandes réfléchissantes, d'une pédale d'ouverture de couvercle, d'un amortisseur et d'une structure métallique pour appui sur des sols allant jusqu'à 35% de pente maximale.
Inclut: Décharge sur chantier. Montage.
Critère pour le métré: Nombre d'unités prévues, selon documentation graphique du Projet.
Critère pour le mémoire: On mesurera le nombre d'unités réellement exécutées selon les spécifications du Projet.

| Code | U | Désignation | Quantité | Prix | Montant |
|---|---|---|---|---|---|
| mt52muc040Jh | U | Conteneur à chargement latéral en polyéthylène haute densité pour ramassage sélectif de papier et carton, de 3200 l de capacité et 1280 kg de charge maximale, de 1888x1510x1810 mm, couleur bleue, résistant aux rayons ultraviolets, aux intempéries, aux solutions acides et aux alcalins, aux champignons et aux bactéries et aux détergents, pourvu de bandes réfléchissantes, d'une pédale d'ouverture de couvercle, d'un amortisseur et d'une structure métallique pour appui sur des sols allant jusqu'à 35% de pente maximale. Selon NF EN 12574 (matériau) | 1.000 | 1472974.39 | 1472974.39 |
| mq04cag010a | h | Camion grue jusqu'à 6 t de charge maximale. (matériel) | 0.220 | 26376.79 | 5802.89 |
| mo087 | h | Ouvrier professionnel II/OP VRD espaces publics. (main-d'œuvre) | 0.265 | 1171.94 | 310.56 |
| % | % | Frais de chantier des unités d'ouvrage | 2 % | 1479087.84 | 29581.76 |
|  |  | Coûts directs |  |  | 1508669.60 |
