# Protection anti pince-doigts pour porte intérieure, en film de polypropylène. Mise en place sur le cadre et sur le vantail de la porte

- Propriété du fichier: CYPE INGENIEROS, S.A.
- Format: FIEBDC-3/2002
- Zone géographique: Mali
- Devise: XOF
- Coûts indirects: 3.00 %
- Frais généraux: 13.00 %
- Bénéfice: 6.00 %
- TVA: 18.00 %

## F Aménagements et finitions

### FR Protections

#### FRO Protections de portes

**FRO050** U Protection anti pince-doigts pour porte intérieure, en film de polypropylène. Mise en place sur le cadre et sur le vantail de la porte.
Protection anti pince-doigts pour porte intérieure, de membrane de polypropylène translucide, flexible, de 0,8 mm d'épaisseur, 1200 mm de hauteur et 90° d'ouverture, à placer sur le cadre et sur le vantail de la porte, avec guides latéraux autoadhésifs, en aluminium.
Inclut: Implantation. Montage et fixation.
Critère pour le métré: Nombre d'unités prévues, selon documentation graphique du Projet.
Critère pour le mémoire: On mesurera le nombre d'unités réellement mises en place selon les spécifications du Projet.

| Code | U | Désignation | Quantité | Prix | Montant |
|---|---|---|---|---|---|
| mt53pdi053a | U | Protection anti pince-doigts pour porte intérieure, de membrane de polypropylène translucide, flexible, de 0,8 mm d'épaisseur, 1200 mm de hauteur et 90° d'ouverture, à placer sur le cadre et sur le vantail de la porte, avec guides latéraux autoadhésifs, en aluminium. (matériau) | 1.000 | 24844.46 | 24844.46 |
| mo080 | h | Ouvrier professionnel II/OP monteur. (main-d'œuvre) | 0.128 | 1171.94 | 150.01 |
| % | % | Frais de chantier des unités d'ouvrage | 2 % | 24994.47 | 499.89 |
|  |  | Coûts directs |  |  | 25494.36 |
