# Arrêt de protection anti pince-doigts pour porte intérieure. Mise en place sur la poignée de la porte

- Propriété du fichier: CYPE Ingenieros S.A.
- Format: FIEBDC-3/2016
- Logiciel: Générateur de prix de la construction. CYPE Ingenieros, S.A.
- Date: 05/10/2024
- Zone géographique: Mali
- Devise: XOF
- Coûts indirects: 3 %
- Frais généraux: 13 %
- Bénéfice: 6 %
- TVA: 18 %

## F Aménagements et finitions

### FR Protections

#### FRO Protections de portes

**FRO040** U Arrêt de protection anti pince-doigts pour porte intérieure. Mise en place sur la poignée de la porte.
Arrêt de protection anti pince-doigts pour porte intérieure, en élastomère thermoplastique, en forme de boule, de 4 cm de diamètre et boulon de 10 cm de longueur, à placer avec vis, écrou et rondelles sur la poignée de la porte.
Inclut: Implantation. Montage et fixation.
Critère pour le métré: Nombre d'unités prévues, selon documentation graphique du Projet.
Critère pour le mémoire: On mesurera le nombre d'unités réellement mises en place selon les spécifications du Projet.

| Code | U | Désignation | Quantité | Prix | Montant |
|---|---|---|---|---|---|
| mt53pdi052c | U | Arrêt de protection anti pince-doigts pour porte intérieure, en élastomère thermoplastique, en forme de boule, de 4 cm de diamètre et boulon de 10 cm de longueur, couleur saumon, à placer avec vis, écrou et rondelles sur la poignée de la porte. (matériau) | 1 | 9174.67 | 9174.670 |
| mo080 | h | Ouvrier professionnel II/OP monteur. (main-d'œuvre) | 0.064 | 1182.79 | 75.699 |
| % | % | Frais de chantier des unités d'ouvrage | 2 % | 9250.369 | 185.007 |
|  |  | Coûts directs |  |  | 9435.376 |
