# Raccordement du branchement du bâtiment au réseau communal d'assainissement à travers un regard de visite

- Propriété du fichier: CYPE INGENIEROS, S.A.
- Format: FIEBDC-3/2002
- Zone géographique: Mali
- Devise: XOF
- Coûts indirects: 3.00 %
- Frais généraux: 13.00 %
- Bénéfice: 6.00 %
- TVA: 18.00 %

## A VRD et aménagements extérieurs

### AA Assainissement

#### AAR Raccordements

**AAR020** U Raccordement du branchement du bâtiment au réseau communal d'assainissement à travers un regard de visite.
Raccordement du branchement du bâtiment au réseau communal d'assainissement à travers un regard de visite. Comprend le joint flexible pour le raccord du branchement et le mortier de ciment pour le repassage à l'intérieur du regard.
Critère d'évaluation économique: Le prix ne comprend ni l'excavation ni le regard de visite.
Inclut: Implantation et tracé de la connexion dans le regard de visite. Rupture du regard de visite avec compresseur. Montage, connexion et contrôle de son bon fonctionnement.
Critère pour le métré: Nombre d'unités prévues, selon documentation graphique du Projet.
Critère pour le mémoire: On mesurera le nombre d'unités réellement exécutées selon les spécifications du Projet.

| Code | U | Désignation | Quantité | Prix | Montant |
|---|---|---|---|---|---|
| mt08aaa010a | m³ | Eau. (matériau) | 0.013 | 1087.25 | 14.13 |
| mt01arg005a | t | Sable de carrière, pour mortier confectionné sur le chantier. (matériau) | 0.106 | 11370.36 | 1205.26 |
| mt08cem000a | kg | Ciment gris en sacs. (matériau) | 16.250 | 79.01 | 1283.91 |
| mt11var200 | U | Matériau pour exécution d'un joint flexible dans le raccord de l'arrivée au puits à tampon amovible. (matériau) | 1.000 | 13301.87 | 13301.87 |
| mq05pdm110 | h | Compresseur portable diesel moyenne pression 10 m³/min. (matériel) | 1.000 | 3619.76 | 3619.76 |
| mq05mai030 | h | Marteau pneumatique. (matériel) | 2.000 | 2134.19 | 4268.38 |
| mq06hor010 | h | Bétonnière électrique avec une capacité de gâchage de 160 l. (matériel) | 0.046 | 1611.29 | 74.12 |
| mo020 | h | Compagnon professionnel III/CP2 construction. (main-d'œuvre) | 3.613 | 1567.76 | 5664.32 |
| mo112 | h | Ouvrier d'exécution I/OE2 construction. (main-d'œuvre) | 6.046 | 1147.59 | 6938.33 |
| % | % | Frais de chantier des unités d'ouvrage | 2 % | 36370.08 | 727.40 |
|  |  | Coûts directs |  |  | 37097.48 |
