# Panneau de contrôle pour projecteurs à éclairage led de piscine

- Propriété du fichier: CYPE INGENIEROS, S.A.
- Format: FIEBDC-3/2002
- Zone géographique: Mali
- Coûts indirects: 3.00 %
- Frais généraux: 13.00 %
- Bénéfice: 6.00 %
- TVA: 18.00 %

## A VRD et aménagements extérieurs

### AP Piscines

#### APC Éclairage

**APC020** U Panneau de contrôle pour projecteurs à éclairage led de piscine, avec fonction pour l'allumage et l'extinction, le changement de couleurs, les séquences, la vitesse des séquences et la temporisation de l'extinction des projecteurs.
Fourniture et installation de panneau de contrôle pour projecteurs à éclairage led de piscine, avec fonction pour l'allumage et l'extinction, le changement de couleurs, les séquences, la vitesse des séquences et la temporisation de l'extinction des projecteurs. Totalement installé et en fonctionnement.
Inclut: Implantation. Mise en place de la boîte pour le tableau. Montage des composants.
Critère de métré de projet: Nombre d'unités prévues, selon documentation graphique du Projet.
Critère de mesure de l'ouvrage: On mesurera le nombre d'unités réellement exécutées selon les spécifications du Projet.

| Code | U | Désignation | Quantité | Prix | Montant |
|---|---|---|---|---|---|
| mt47pil005a | U | Panneau de contrôle pour projecteurs à éclairage led de piscine, avec fonction pour l'allumage et l'extinction, le changement de couleurs, les séquences, la vitesse des séquences et la temporisation de l'extinction des projecteurs. (matériau) | 1.000 | 135.76 | 135.76 |
| mt34www011 | U | Produits complémentaires pour l'installation des appareils d'éclairage. (matériau) | 1.000 | 1.33 | 1.33 |
| mo003 | h | Compagnon professionnel III/CP2 électricien. (main-d'œuvre) | 0.481 | 1.27 | 0.61 |
| mo102 | h | Ouvrier professionnel II/OP électricien. (main-d'œuvre) | 0.481 | 0.90 | 0.43 |
| % | % | Coûts directs complémentaires | 2 % | 138.13 | 2.76 |
|  |  | Coûts directs |  |  | 140.89 |
