# Tableau électrique de commande et de protection pour piscine de 25x12,5x1,55 m (volume 465 m³)

- Propriété du fichier: CYPE INGENIEROS, S.A.
- Format: FIEBDC-3/2002
- Zone géographique: Mali
- Coûts indirects: 3.00 %
- Frais généraux: 13.00 %
- Bénéfice: 6.00 %
- TVA: 18.00 %

## A VRD et aménagements extérieurs

### AP Piscines

#### APE Équipements électriques

**APE010** U Tableau électrique de commande et de protection pour piscine de 25x12,5x1,55 m (volume 465 m³).
Fourniture et installation d'un tableau électrique de commande et de protection pour piscine de 25x12,5x1,55 m (volume 465 m³), avec coffret étanche, différentiel de haute sensibilité, démarreur, relais thermique de protection de moteur, sélecteurs, programmateur manuel-automatique, pilotes de signalisation marche-arrêt et fusibles de protection, le tout câblé et monté intérieurement et unis au moteur sous le tube en acier. Totalement installé et en fonctionnement.
Inclut: Implantation. Mise en place de la boîte pour le tableau. Montage des composants.
Critère de métré de projet: Nombre d'unités prévues, selon documentation graphique du Projet.
Critère de mesure de l'ouvrage: On mesurera le nombre d'unités réellement exécutées selon les spécifications du Projet.

| Code | U | Désignation | Quantité | Prix | Montant |
|---|---|---|---|---|---|
| mt47pec050d | U | Tableau électrique de commande et de protection pour piscine de 25x12,5x1,55 m (volume 465 m³) avec les protections nécessaires pour alimenter tous les équipements électriques et connexion à la terre. (matériau) | 1.000 | 1010.75 | 1010.75 |
| mo003 | h | Compagnon professionnel III/CP2 électricien. (main-d'œuvre) | 2.163 | 1.27 | 2.75 |
| mo102 | h | Ouvrier professionnel II/OP électricien. (main-d'œuvre) | 2.163 | 0.90 | 1.95 |
| % | % | Coûts directs complémentaires | 2 % | 1015.45 | 20.31 |
|  |  | Coûts directs |  |  | 1035.76 |
