# Plancher technique accessible "KLINKERTECH"

- Propriété du fichier: CYPE INGENIEROS, S.A.
- Format: FIEBDC-3/2002
- Zone géographique: Mali
- Coûts indirects: 3.00 %
- Frais généraux: 13.00 %
- Bénéfice: 6.00 %
- TVA: 18.00 %

## A VRD et aménagements extérieurs

### AS Revêtement de sols extérieurs

#### ASP Planchers techniques

**ASP030** m² Plancher technique accessible "KLINKERTECH", pour extérieur, composé de panneaux en terre cuite autoportants de 400x400 mm et 20 mm d'épaisseur, en grès extrudé, avec noyau allégé par des cellules, série Toletum, couleur Riansares, finition mate, appuyés sur pieds réglables en polypropylène avec charge minérale, de couleur noir, avec base arrondie, modèle SRE-220/310 "KLINKERTECH", pour des hauteurs comprises entre 220 et 310 mm.
Fourniture et mise en place d'un plancher technique accessible "KLINKERTECH", pour extérieur, constitué de panneaux en terre cuite autoportants de 400x400 mm et 20 mm d'épaisseur, en grès extrudé, avec noyau allégé par des cellules, série Toletum, couleur Riansares, finition mate, appuyés sur pieds réglables en polypropylène avec charge minérale, de couleur noir, avec base arrondie, modèle SRE-220/310 "KLINKERTECH", pour des hauteurs comprises entre 220 et 310 mm, fixés à la surface d'appui par vissage. Comprend la préparation de la surface d'appui des piédestaux par aspiration et le nettoyage des restes d'ouvrage, l'implantation et la fixation des piédestaux au plancher et la fixation de l'appui du panneau sur le piédestal avec du polyuréthane appliqué au pistolet. Totalement monté.
Inclut: Implantation des axes des piédestaux et marquage des niveaux. Mise en place, nivellement et fixation des piédestaux.
Critère de métré de projet: Surface utile, mesurée selon documentation graphique du Projet. Le métré par ruptures et recoupes n'a pas été incrémentée 5% de pièces de plus a été considéré dans la décomposition.
Critère de mesure de l'ouvrage: On mesurera la surface réellement exécutée selon les spécifications du Projet.

| Code | U | Désignation | Quantité | Prix | Montant |
|---|---|---|---|---|---|
| mt12pct030Ph | U | Pied réglable en polypropylène avec charge minérale, de couleur noir, avec base arrondie, modèle SRE-220/310 "KLINKERTECH", pour des hauteurs comprises entre 220 et 310 mm. (matériau) | 3.000 | 9.99 | 29.97 |
| mt23ppb011 | U | Vis en acier 19/22 mm. (matériau) | 32.000 | 0.04 | 1.28 |
| mt13blw110a | U | Aérosol avec 750 cm³ de mousse de polyuréthane, de 25 kg/m³ de densité, 150% d'expansion, 18 N/cm² de résistance à la traction et 20 N/cm² de résistance à la flexion, conductivité thermique 0,04 W/(mK), stable de -40°C à 100°C; applicable au pistolet; selon NF EN 13165. (matériau) | 0.100 | 13.64 | 1.36 |
| mt12klt010a | m² | Panneaux en terre cuite autoportants pour le système de plancher technique accessible "KLINKERTECH", de 400x400 mm et de 20 mm d'épaisseur, en grès extrudé, avec noyau allégé par des cellules, série Toletum, couleur Riansares, finition mate. (matériau) | 1.050 | 62.38 | 65.50 |
| op00sie030 |  | Scie à disque de diamant, pour table de travail, à coupe humide. | 1.000 | 0.00 | 0.00 |
| mo011 | h | Compagnon professionnel III/CP2 monteur. (main-d'œuvre) | 0.424 | 1.27 | 0.54 |
| mo080 | h | Ouvrier professionnel II/OP monteur. (main-d'œuvre) | 0.424 | 0.90 | 0.38 |
| % | % | Coûts directs complémentaires | 2 % | 99.03 | 1.98 |
|  |  | Coûts directs |  |  | 101.01 |
