# Acier Fe E 500 pour ferraillage de l'armature et pose pour radier

- Propriété du fichier: CYPE INGENIEROS, S.A.
- Format: FIEBDC-3/2002
- Zone géographique: Mali
- Coûts indirects: 3.00 %
- Frais généraux: 13.00 %
- Bénéfice: 6.00 %
- TVA: 18.00 %

## B Aménagements extérieurs

### BG Gros oeuvre

#### BGI Infrastructure: aciers, bétons et coffrages

**BGI010** kg Acier Fe E 500 pour ferraillage de l'armature et pose pour radier.
Fourniture et mise en place d'acier Fe E 500 pour ferraillage de l'armature et pose pour radier. Comprend le fil de fer d'attache, des découpes et les pliages.
Inclut: Coupe et façonnage de l'armature. Assemblage et pose en coffrage de l'armature. Fixation de l'armature.
Critère de métré de projet: Poids théorique calculé selon documentation graphique du Projet.
Critère de mesure de l'ouvrage: On calculera le poids théorique de l'armature exécutée selon les spécifications du Projet.

| Code | U | Désignation | Quantité | Prix | Montant |
|---|---|---|---|---|---|
| mt07aco055c | kg | Barres en acier haute adhérence, Fe E 500, de divers diamètres. (matériau) | 1.020 | 1.08 | 1.10 |
| mt08var050 | kg | Fil de fer galvanisé pour attacher, de 1,30 mm de diamètre. (matériau) | 0.005 | 1.18 | 0.01 |
| op00ciz020 |  | Cisaille pour barres à haute adhérence en acier. | 1.000 | 0.00 | 0.00 |
| op00ata010 |  | Pince à ligaturer. | 1.000 | 0.00 | 0.00 |
| mo043 | h | Compagnon professionnel III/CP2 ferrailleur. (main-d'œuvre) | 0.010 | 1.29 | 0.01 |
| mo090 | h | Ouvrier professionnel II/OP ferrailleur. (main-d'œuvre) | 0.015 | 0.95 | 0.01 |
| % | % | Coûts directs complémentaires | 2 % | 1.13 | 0.02 |
|  |  | Coûts directs |  |  | 1.15 |
