# Béton cyclopéen réalisé avec béton non armé prêt à l'emploi BCN: CPJ-CEM II/A 32,5 - P - B 16 - 20/40 - E: 1 - NA - P 18-305

- Propriété du fichier: CYPE INGENIEROS, S.A.
- Format: FIEBDC-3/2002
- Zone géographique: Mali
- Coûts indirects: 3.00 %
- Frais généraux: 13.00 %
- Bénéfice: 6.00 %
- TVA: 18.00 %

## B Aménagements extérieurs

### BG Gros oeuvre

#### BGI Infrastructure: aciers, bétons et coffrages

**BGI030** m³ Béton cyclopéen réalisé avec béton non armé prêt à l'emploi BCN: CPJ-CEM II/A 32,5 - P - B 16 - 20/40 - E: 1 - NA - P 18-305, coulage avec moyens manuels (60% de volume) et galets de 15 à 30 cm de diamètre (40% de volume), pour la réalisation de puits de fondation.
Fourniture de béton cyclopéen, réalisé avec béton non armé prêt à l'emploi BCN: CPJ-CEM II/A 32,5 - P - B 16 - 20/40 - E: 1 - NA - P 18-305, coulage avec moyens manuels (60% de volume) et galets de 15 à 30 cm de diamètre (40% de volume), pour la réalisation de puits de fondation. Comprend le compactage et le séchage du béton.
Inclut: Préparation du béton. Coulage et compactage du béton. Mise en place des pierres dans le béton frais. Séchage du béton.
Critère de métré de projet: Volume théorique, selon documentation graphique du Projet.
Critère de mesure de l'ouvrage: On mesurera le volume théorique exécuté selon les spécifications du Projet, sans inclure les incréments par excès d'excavation non autorisés.

| Code | U | Désignation | Quantité | Prix | Montant |
|---|---|---|---|---|---|
| mt08aaa010a | m³ | Eau. (matériau) | 0.107 | 1.61 | 0.17 |
| mt01arg000a | m³ | Sable criblé. (matériau) | 0.295 | 21.83 | 6.44 |
| mt01arg001aq | m³ | Gros granulats homogénéisés, de taille maximale 20/40 mm. (matériau) | 0.553 | 23.08 | 12.76 |
| mt08cem000a | kg | Ciment gris en sacs. (matériau) | 208.709 | 0.12 | 25.05 |
| mt01arg100a | m³ | Galets de 15 à 30 cm de diamètre. (matériau) | 0.400 | 16.91 | 6.76 |
| mq06hor010 | h | Bétonnière. (matériel) | 0.397 | 1.11 | 0.44 |
| au00auh040 |  | Vibreur de béton, électrique. | 1.000 | 0.00 | 0.00 |
| mo045 | h | Compagnon professionnel III/CP2 bétonneur. (main-d'œuvre) | 0.121 | 1.29 | 0.16 |
| mo092 | h | Ouvrier professionnel II/OP bétonneur. (main-d'œuvre) | 0.121 | 0.95 | 0.11 |
| mo113 | h | Ouvrier d'exécution I/OE1 VRD espaces privés. (main-d'œuvre) | 2.237 | 0.87 | 1.95 |
| mo112 | h | Ouvrier d'exécution I/OE2 VRD espaces privés. (main-d'œuvre) | 1.330 | 0.88 | 1.17 |
| % | % | Coûts directs complémentaires | 2 % | 55.01 | 1.10 |
|  |  | Coûts directs |  |  | 56.11 |
