# Arrêt de balcon de granit Rose Porriño, jusqu'à 20 cm de largeur et 3 cm d'épaisseur

- Propriété du fichier: CYPE INGENIEROS, S.A.
- Format: FIEBDC-3/2002
- Zone géographique: Mali
- Coûts indirects: 3.00 %
- Frais généraux: 13.00 %
- Bénéfice: 6.00 %
- TVA: 18.00 %

## E Enveloppe et finition extérieure

### EC Éléments complémentaires de façade

#### ECA Arrêts de balcons

**ECA010** m Arrêt de balcon de granit Rose Porriño, jusqu'à 20 cm de largeur et 3 cm d'épaisseur.
Réalisation d'arrêt de balcon de granit Rose Porriño, jusqu'à 20 cm de largeur et 3 cm d'épaisseur, avec larmier, face et bord droit polis, placé avec une couche de mortier de ciment, confectionné sur chantier, avec additif hydrofuge, dosage 1:4, en créant une pente suffisante pour l'évacuation de l'eau. Comprend jointoiement entre pièces et les liaisons avec les murs avec du mortier de joints spécial pour revêtement de pierre naturelle.
Inclut: Implantation des pièces. Mise en place de règles et de fils d'aplomb fixés au mur. Mise en place, aplomb, nivellement et alignement. Jointoiement et nettoyage.
Critère de métré de projet: Longueur moyenne par son plus grand développement linéaire, selon documentation graphique du Projet.
Critère de mesure de l'ouvrage: On mesurera, par son plus grand développement linéaire, la longueur réellement exécutée selon les spécifications du Projet, y compris la longueur qui pourrait être perdue dans les onglets.

| Code | U | Désignation | Quantité | Prix | Montant |
|---|---|---|---|---|---|
| mt08aaa010a | m³ | Eau. (matériau) | 0.006 | 1.61 | 0.01 |
| mt01arg005a | t | Sable de carrière, pour mortier préparé sur chantier. (matériau) | 0.008 | 15.61 | 0.12 |
| mt08cem000a | kg | Ciment gris en sacs. (matériau) | 1.900 | 0.12 | 0.23 |
| mt08adt010 | kg | Additif hydrofuge pour imperméabilisation des mortiers ou des bétons. (matériau) | 0.038 | 1.29 | 0.05 |
| mt20zpn010yb | m | Arrêt de balcon de granit Rose Porriño, jusqu'à 20 cm de largeur et 3 cm d'épaisseur, avec larmier, face et bord droit polis, selon NF EN 771-6. (matériau) | 1.050 | 30.84 | 32.38 |
| mt09mcr220 | kg | Mortier de jointoiement pour revêtements, intérieurs et extérieurs, en pierre naturelle, polie ou à polir, constitué de ciment, granulats à base de poussière de marbre, pigments résistants aux alcalis et additifs spéciaux. (matériau) | 0.015 | 1.93 | 0.03 |
| mq06hor010 | h | Bétonnière. (matériel) | 0.010 | 1.11 | 0.01 |
| op00sie030 |  | Scie à disque de diamant, pour table de travail, à coupe humide. | 1.000 | 0.00 | 0.00 |
| mo020 | h | Compagnon professionnel III/CP2 VRD espaces privés. (main-d'œuvre) | 0.191 | 1.22 | 0.23 |
| mo113 | h | Ouvrier d'exécution I/OE1 VRD espaces privés. (main-d'œuvre) | 0.240 | 0.87 | 0.21 |
| % | % | Coûts directs complémentaires | 2 % | 33.27 | 0.67 |
|  |  | Coûts directs |  |  | 33.94 |
