# Retrait avec récupération du matériau d'un rejet d'eau céramique et picage du matériau d'accroche collé sur sa surface

- Propriété du fichier: CYPE INGENIEROS, S.A.
- Format: FIEBDC-3/2002
- Zone géographique: Mali
- Coûts indirects: 3.00 %
- Frais généraux: 13.00 %
- Bénéfice: 6.00 %
- TVA: 18.00 %

## E Enveloppe et finition extérieure

### EC Éléments complémentaires de façade

#### ECD Démolition

**ECD120** m Retrait avec récupération du matériau d'un rejet d'eau céramique et picage du matériau d'accroche collé sur sa surface, avec des moyens manuels, repositionnement postérieur et charge manuelle des décombres dans le camion ou la benne.
Retrait d'un rejet d'eau céramique situé entre les jambages de la baie couvrant les rebords et picage du matériau d'accroche collé sur sa surface, avec des moyens manuels et récupération, entassement et mise en place du matériau au même emplacement, sans détériorer les éléments constructifs contigus. Comprend le nettoyage, l'entassement, le retrait et la charge manuelle des décombres dans le camion ou la benne.
Inclut: Retrait manuel des éléments. Nettoyage du verso des pièces du rejet-d'eau. Stockage des matériaux à réutiliser. Remise en place du rejet-d'eau. Retrait et entassement des décombres. Nettoyage des restes d'ouvrage. Charge des décombres dans le camion ou la benne.
Critère de métré de projet: Longueur moyenne selon documentation graphique du Projet.
Critère de mesure de l'ouvrage: On mesurera la longueur réellement démolie selon les spécifications du Projet.

| Code | U | Désignation | Quantité | Prix | Montant |
|---|---|---|---|---|---|
| mt08aaa010a | m³ | Eau. (matériau) | 0.006 | 1.61 | 0.01 |
| mt01arg005a | t | Sable de carrière, pour mortier préparé sur chantier. (matériau) | 0.009 | 15.61 | 0.14 |
| mt08cem000a | kg | Ciment gris en sacs. (matériau) | 2.280 | 0.12 | 0.27 |
| mt08adt010 | kg | Additif hydrofuge pour imperméabilisation des mortiers ou des bétons. (matériau) | 0.046 | 1.29 | 0.06 |
| mt09lec010b | m³ | Lait de ciment blanc BL 22,5 X. (matériau) | 0.001 | 168.62 | 0.17 |
| mt09mcr070a | kg | Mortier de joints cémenteux avec résistance élevée à l'abrasion et absorption d'eau réduite, CG2, pour joint ouvert entre 3 et 15 mm, selon NF EN 13888. (matériau) | 0.164 | 1.06 | 0.17 |
| mq06hor010 | h | Bétonnière. (matériel) | 0.015 | 1.11 | 0.02 |
| mo020 | h | Compagnon professionnel III/CP2 VRD espaces privés. (main-d'œuvre) | 0.475 | 1.22 | 0.58 |
| mo113 | h | Ouvrier d'exécution I/OE1 VRD espaces privés. (main-d'œuvre) | 0.269 | 0.87 | 0.23 |
| % | % | Coûts directs complémentaires | 2 % | 1.65 | 0.03 |
|  |  | Coûts directs |  |  | 1.68 |
