# Corniche de façade réalisée avec des pièces préfabriquées en béton, de couleur blanc, de 20x30x17 cm

- Propriété du fichier: CYPE INGENIEROS, S.A.
- Format: FIEBDC-3/2002
- Zone géographique: Mali
- Coûts indirects: 3.00 %
- Frais généraux: 13.00 %
- Bénéfice: 6.00 %
- TVA: 18.00 %

## E Enveloppe et finition extérieure

### EC Éléments complémentaires de façade

#### ECR Corniches

**ECR010** m Corniche de façade réalisée avec des pièces préfabriquées en béton, de couleur blanc, de 20x30x17 cm.
Réalisation d'une moulure avec des pièces préfabriquées en béton, de couleur blanc, de 20x30x17 cm, avec larmier et ancrage métallique en acier inoxydable, en corniche de façade, placée avec du mortier de ciment, confectionné sur chantier, avec additif hydrofuge, dosage 1:4, en créant une pente suffisante pour l'évacuation de l'eau. Comprend le jointoiement entre les pièces et les unions avec les murs avec du mortier de joints spécial pour revêtement de préfabriqués en béton, remplissage de l'intérieur de la pièce avec du béton armé BCN: CPJ-CEM II/A 32,5 - TP - B 25 - 15/25 - E: 2a - BA - P 18-305 prêt à l'emploi et coulé à la benne, mise en place des armatures longitudinales en acier Fe E 500 et traitement de protection supplémentaire par application sur l'ensemble d'une peinture hydrofuge incolore en deux couches.
Inclut: Implantation des pièces. Mise en place, aplomb, nivellement et alignement des pièces. Jointoiement et nettoyage. Coulage et compactage du béton. Mise en place de l'armature. Application en deux couches de la peinture hydrofuge incolore.
Critère de métré de projet: Longueur mesurée aux axes, selon documentation graphique du Projet.
Critère de mesure de l'ouvrage: On mesurera, aux axes, la longueur réellement exécutée selon les spécifications du Projet.

| Code | U | Désignation | Quantité | Prix | Montant |
|---|---|---|---|---|---|
| mt08aaa010a | m³ | Eau. (matériau) | 0.006 | 1.61 | 0.01 |
| mt01arg005a | t | Sable de carrière, pour mortier préparé sur chantier. (matériau) | 0.027 | 15.61 | 0.42 |
| mt08cem000a | kg | Ciment gris en sacs. (matériau) | 6.840 | 0.12 | 0.82 |
| mt08adt010 | kg | Additif hydrofuge pour imperméabilisation des mortiers ou des bétons. (matériau) | 0.137 | 1.29 | 0.18 |
| mt20mhp020b | m | Pièces préfabriquées en béton, couleur blanc, de 20x30x17 cm, pour la réalisation de corniche de façade. (matériau) | 1.050 | 42.25 | 44.36 |
| mt09mcr235 | kg | Mortier de jointoiement pour préfabriqués en béton et en pierre artificielle, constitué de ciment, granulats, pigments et additifs spéciaux. (matériau) | 0.282 | 2.65 | 0.75 |
| mt10haf040jbeg | m³ | Béton prêt à l'emploi BCN: CPJ-CEM II/A 32,5 - TP - B 25 - 15/25 - E: 2a - BA - P 18-305. (matériau) | 0.040 | 87.76 | 3.51 |
| mt07aco055c | kg | Barres en acier haute adhérence, Fe E 500, de divers diamètres. (matériau) | 1.776 | 1.08 | 1.92 |
| mt28pcs010 | l | Traitement superficiel hydrofugeant, de surface invisible. (matériau) | 0.180 | 13.07 | 2.35 |
| mq06hor010 | h | Bétonnière. (matériel) | 0.013 | 1.11 | 0.01 |
| op00ciz020 |  | Cisaille pour barres à haute adhérence en acier. | 1.000 | 0.00 | 0.00 |
| op00amo010 |  | Rectifieuse ou scie radiale. | 1.000 | 0.00 | 0.00 |
| au00auh040 |  | Vibreur de béton, électrique. | 1.000 | 0.00 | 0.00 |
| mo020 | h | Compagnon professionnel III/CP2 VRD espaces privés. (main-d'œuvre) | 0.242 | 1.22 | 0.30 |
| mo113 | h | Ouvrier d'exécution I/OE1 VRD espaces privés. (main-d'œuvre) | 0.416 | 0.87 | 0.36 |
| % | % | Coûts directs complémentaires | 2 % | 54.99 | 1.10 |
|  |  | Coûts directs |  |  | 56.09 |
