# Démontage des charnières

- Propriété du fichier: CYPE INGENIEROS, S.A.
- Format: FIEBDC-3/2002
- Zone géographique: Mali
- Coûts indirects: 3.00 %
- Frais généraux: 13.00 %
- Bénéfice: 6.00 %
- TVA: 18.00 %

## E Enveloppe et finition extérieure

### EM Menuiseries extérieures

#### EMD Dépose

**EMD050** U Démontage des charnières, poignée et serrure, d'une porte avec blindage d'entrée au logement de menuiserie en bois, avec moyens manuels et charge manuelle du matériau démonté dans le camion ou la benne.
Démontages de charnières, d'une poignée et d'une serrure dans une porte avec blindage d'entrée au logement de menuiserie en bois, avec des moyens manuels. Comprend le nettoyage, l'entassement, le retrait et la charge manuelle du matériau démonté dans le camion ou la benne.
Inclut: Démontage des éléments. Retrait et entassement du matériau démonté. Nettoyage des restes d'ouvrage. Charge du matériau démonté dans le camion ou la benne.
Critère de métré de projet: Nombre d'unités prévues, selon documentation graphique du Projet.
Critère de mesure de l'ouvrage: On mesurera le nombre d'unités réellement démontées selon les spécifications du Projet.

| Code | U | Désignation | Quantité | Prix | Montant |
|---|---|---|---|---|---|
| mo058 | h | Ouvrier professionnel II/OP menuisier bois. (main-d'œuvre) | 0.427 | 0.91 | 0.39 |
| % | % | Coûts directs complémentaires | 2 % | 0.39 | 0.01 |
|  |  | Coûts directs |  |  | 0.40 |
