# Volet roulant à lames de sécurité en aluminium extrudé de 60 mm

- Propriété du fichier: CYPE INGENIEROS, S.A.
- Format: FIEBDC-3/2002
- Zone géographique: Mali
- Coûts indirects: 3.00 %
- Frais généraux: 13.00 %
- Bénéfice: 6.00 %
- TVA: 18.00 %

## E Enveloppe et finition extérieure

### EM Menuiseries extérieures

#### EMK Fermetures

**EMK010** m² Volet roulant à lames de sécurité en aluminium extrudé de 60 mm.
Fourniture et montage d'un volet roulant à lames de sécurité en aluminium extrudé de 60 mm, équipé de tous ses accessoires (axe, poulies, guides, ferrures de fermeture dans la lame finale d'arrêt, sangle et enrouleur), dans un coffre de volet déjà réalisé. Totalement montée et testée.
Inclut: Introduction du volet roulant par les profilés guides sur toute la longueur de ceux-ci. Emboîtement de l'axe du rouleau dans les supports disposés dans le coffre du volet roulant. Fixation de la sangle à la caisse. Enroulement du volet roulant. Fixation de la sangle à l'enrouleur. Mise en place de l'enrouleur dans la boîte correspondante.
Critère de métré de projet: Surface du vide à fermer, mesurée selon documentation graphique du Projet.
Critère de mesure de l'ouvrage: On mesurera, avec les dimensions du vide, la surface réellement exécutée selon les spécifications du Projet.

| Code | U | Désignation | Quantité | Prix | Montant |
|---|---|---|---|---|---|
| mt25per020b | m² | Volet roulant à lames en aluminium extrudé (de sécurité) de 60 mm de hauteur, équipé de tous ses accessoires (axe, poulie, sangle et enrouleur), selon NF EN 13659. (matériau) | 1.100 | 113.15 | 124.47 |
| op00ato010 |  | Tournevis. | 1.000 | 0.00 | 0.00 |
| mo010 | h | Compagnon professionnel III/CP2 monteur. (main-d'œuvre) | 0.261 | 1.09 | 0.28 |
| mo078 | h | Ouvrier professionnel II/OP monteur. (main-d'œuvre) | 0.261 | 0.67 | 0.17 |
| % | % | Coûts directs complémentaires | 2 % | 124.92 | 2.50 |
|  |  | Coûts directs |  |  | 127.42 |
