# Rencontre de toiture terrasse chaude, accessible avec un parement vertical. Imperméabilisation avec des membranes de polyoléfines

- Propriété du fichier: CYPE INGENIEROS, S.A.
- Format: FIEBDC-3/2002
- Zone géographique: Mali
- Devise: XOF
- Coûts indirects: 3.00 %
- Frais généraux: 13.00 %
- Bénéfice: 6.00 %
- TVA: 18.00 %

## E Enveloppe et finition extérieure

### ET Couvertures de toitures terrasses

#### ETI Points singuliers

**ETI050** m Rencontre de toiture terrasse chaude, accessible avec un parement vertical. Imperméabilisation avec des membranes de polyoléfines.
Rencontre de toiture terrasse chaude, accessible, avec revêtement de sol fixe, type conventionnelle avec un parement vertical; par réalisation d'un décrochement périmétrique de plus de 5 cm par rapport au parement vertical et de plus de 20 cm de hauteur sur la protection de la couverture, rempli avec du mortier de ciment, confectionné sur chantier, dosage 1:8 placé sur l'imperméabilisation constituée de: bande de finalisation pour membrane d'étanchéité souple type EVAC, de 480 mm de largeur, composée d'une double feuille de polyoléfine thermoplastique avec acétate de vinyle éthylène, avec les deux faces revêtues de fibres de polyester non tissées, de 0,8 mm d'épaisseur et 625 g/m², fixée à l'imperméabilisation de la toiture, avec du mortier-colle amélioré C2 E, finition avec un revêtement de plinthes de grès rustique, de 7 cm, 3 €/m mis en place avec joints larges (séparation entre 3 et 15 mm), en couche mince avec du mortier-colle de prise normale, C1 sans aucune caractéristique supplémentaire, couleur grise et jointoyés avec du mortier de joints cémenteux amélioré, avec absorption d'eau réduite et résistance élevée à l'abrasion type CG 2 W A, couleur blanche, pour joints de 2 à 15 mm. Comprend les compléments de renfort en traitement des points singuliers par l'utilisation de pièces spéciales pour la résolution des coins intérieurs et extérieurs.
Inclut: Réalisation d'un décrochement périmétrique. Nettoyage et préparation de la surface. Mise en place de la bande de finalisation avec un mortier-colle. Implantation des pièces de la plinthe. Découpe des pièces et réalisation des assemblages des coins intérieurs et des extérieurs. Mise en place de la plinthe. Remplissage des joints.
Critère pour le métré: Longueur mesurée en projection horizontale, selon documentation graphique du Projet.
Critère pour le mémoire: On mesurera, en projection horizontale, la longueur réellement exécutée selon les spécifications du Projet.

| Code | U | Désignation | Quantité | Prix | Montant |
|---|---|---|---|---|---|
| mt09mcr250a | kg | Mortier-colle amélioré, C2 E, avec temps ouvert allongé, selon NF EN 12004, pour la fixation de géomembranes, composé de ciments spéciaux, granulats sélectionnés et résines synthétiques. (matériau) | 1.200 | 507.38 | 608.86 |
| mt15rev040dh | m | Bande de renfort pour membrane d'étanchéité souple type EVAC, de 480 mm de largeur, composée d'une double feuille de polyoléfine thermoplastique avec acétate de vinyle éthylène, avec les deux faces revêtues de fibres de polyester non tissées, de 0,8 mm d'épaisseur et 625 g/m², fournie en rouleaux de 30 m de longueur. (matériau) | 1.150 | 7858.23 | 9036.96 |
| mt08aaa010a | m³ | Eau. (matériau) | 0.006 | 1087.25 | 6.52 |
| mt01arg005a | t | Sable de carrière, pour mortier confectionné sur le chantier. (matériau) | 0.021 | 11370.36 | 238.78 |
| mt08cem000a | kg | Ciment gris en sacs. (matériau) | 2.368 | 79.01 | 187.10 |
| mt09mcr021g | kg | Mortier-colle de prise normale, C1, selon NF EN 12004, couleur grise. (matériau) | 0.240 | 253.69 | 60.89 |
| mt18rcr010a300 | m | Plinthe céramique en grès rustique, de 7 cm de largeur, 3,00F CFA/m. (matériau) | 1.050 | 1967.87 | 2066.26 |
| mt09mcp020fE | kg | Mortier de joints cémenteux amélioré, avec absorption d'eau réduite et résistance élevée à l'abrasion, type CG2 W A, selon NF EN 13888, couleur blanche, pour joints de 2 à 15 mm, à base de ciment à haute résistance, quartz, additifs spéciaux, pigments et résines synthétiques, pour jointoiement de tout type de pièces céramiques. (matériau) | 0.010 | 562.47 | 5.62 |
| mq06hor010 | h | Bétonnière électrique avec une capacité de gâchage de 160 l. (matériel) | 0.013 | 1611.29 | 20.95 |
| mo029 | h | Compagnon professionnel III/CP2 poseur de membranes d'étanchéité. (main-d'œuvre) | 0.120 | 1567.76 | 188.13 |
| mo067 | h | Ouvrier professionnel II/OP poseur de membranes d'étanchéité. (main-d'œuvre) | 0.120 | 1171.94 | 140.63 |
| mo113 | h | Ouvrier d'exécution I/OE1 construction. (main-d'œuvre) | 0.114 | 1129.12 | 128.72 |
| mo023 | h | Compagnon professionnel III/CP2 carreleur en revêtements de sols. (main-d'œuvre) | 0.223 | 1567.76 | 349.61 |
| % | % | Frais de chantier des unités d'ouvrage | 2 % | 13039.03 | 260.78 |
|  |  | Coûts directs |  |  | 13299.81 |
