# Verre imprimé renforcé, incolore, 6 mm

- Propriété du fichier: CYPE INGENIEROS, S.A.
- Format: FIEBDC-3/2002
- Zone géographique: Mali
- Coûts indirects: 3.00 %
- Frais généraux: 13.00 %
- Bénéfice: 6.00 %
- TVA: 18.00 %

## E Enveloppe et finition extérieure

### EV Verres

#### EVI Imprimés

**EVI010** m² Verre imprimé renforcé, incolore, 6 mm.
Vitrage avec un verre translucide imprimé, renforcé avec une maille métallique à réticule carrée, de 6 mm d'épaisseur, incolore, fixé sur menuiserie avec calage en utilisant des cales d'appui périmétriques et latérales, scellé à froid avec silicone synthétique incolore (non acrylique), compatible avec le matériau de support. Comprend les découpes du verre et la mise en place des baguettes.
Inclut: Nettoyage de tous les types de matériaux ou de saletés qui pourraient s'être déposés à l'intérieur des profilés. Mise en place, chaussage, montage et ajustage dans la menuiserie. Scellage final d'étanchéité.
Critère de métré de projet: Surface de la charpente à vitrer, selon documentation graphique du Projet, en incluant dans chaque vantail de verre les dimensions du châssis.
Critère de mesure de l'ouvrage: On mesurera la surface réellement exécutée selon les spécifications du Projet, en additionnant, pour chacune des pièces, la surface résultant de l'arrondissement par excès de chacune de ses arêtes à des multiples de 30 mm.

| Code | U | Désignation | Quantité | Prix | Montant |
|---|---|---|---|---|---|
| mt21vim140b | m² | Verre imprimé translucide armé, incolore, épaisseur 6 mm, selon NF EN 572-6 et NF EN 572-9. (matériau) | 1.012 | 25.94 | 26.25 |
| mt21vva010 | m | Scellage des joints via l'application avec un pistolet de silicone synthétique incolore. (matériau) | 3.500 | 0.96 | 3.36 |
| mt21vva021 | U | Produits complémentaires pour la mise en place de verres. (matériau) | 1.000 | 1.42 | 1.42 |
| mo054 | h | Compagnon professionnel III/CP2 vitrier. (main-d'œuvre) | 0.304 | 1.14 | 0.35 |
| mo108 | h | Ouvrier professionnel II/OP vitrier. (main-d'œuvre) | 0.304 | 0.72 | 0.22 |
| % | % | Coûts directs complémentaires | 2 % | 31.60 | 0.63 |
|  |  | Coûts directs |  |  | 32.23 |
