# Démolition d'un plafond suspendu continu de plaques de plâtre, situé à une hauteur supérieure ou égale à 4 m, avec moyens manuels, et charge manuelle des décombres dans le camion ou la benne

- Propriété du fichier: CYPE INGENIEROS, S.A.
- Format: FIEBDC-3/2002
- Zone géographique: Mali
- Coûts indirects: 3.00 %
- Frais généraux: 13.00 %
- Bénéfice: 6.00 %
- TVA: 18.00 %

## F Aménagements et finitions

### FL Revêtements de plafonds

#### FLD Démolition

**FLD020** m² Démolition d'un plafond suspendu continu de plaques de plâtre, situé à une hauteur supérieure ou égale à 4 m, avec moyens manuels, et charge manuelle des décombres dans le camion ou la benne.
Démolition d'un plafond suspendu continu de plaques de plâtre, situé à une hauteur supérieure ou égale à 4 m, avec moyens manuels, sans détériorer les éléments constructifs contigus. Comprend la démolition des profils, cuelgues, varillas y conectores, des fausses poutres, des cloisons de dénivelé vertical, des moulures, des corniches et des arrêts, le nettoyage, l'entassement, le retrait et la charge manuelle des décombres dans le camion ou la benne.
Inclut: Démolition des éléments. Fragmentation des décombres en pièces maniables. Retrait et stockage des décombres. Nettoyage des restes d'ouvrage. Charge des décombres dans le camion ou la benne.
Critère de métré de projet: Surface mesurée selon documentation graphique du Projet.
Critère de mesure de l'ouvrage: On mesurera la surface réellement démolie selon les spécifications du Projet.

| Code | U | Désignation | Quantité | Prix | Montant |
|---|---|---|---|---|---|
| mo113 | h | Ouvrier d'exécution I/OE1 construction. (main-d'œuvre) | 0.344 | 0.89 | 0.31 |
| % | % | Coûts directs complémentaires | 2 % | 0.31 | 0.01 |
|  |  | Coûts directs |  |  | 0.32 |
