# Plafond suspendu démontable

- Propriété du fichier: CYPE INGENIEROS, S.A.
- Format: FIEBDC-3/2002
- Zone géographique: Mali
- Coûts indirects: 3.00 %
- Frais généraux: 13.00 %
- Bénéfice: 6.00 %
- TVA: 18.00 %

## F Aménagements et finitions

### FL Revêtements de plafonds

#### FLE Plafonds suspendus démontables

**FLE110** m² Plafond suspendu démontable, situé à une hauteur supérieure ou égale à 4 m, constitué de bacs d'acier galvanisé prélaqué finition perforé, couleur blanc, de 600x600 mm et 0,5 mm d'épaisseur, avec des profilés semi-visible.
Fourniture et montage d'un plafond suspendu démontable, situé à une hauteur supérieure ou égale à 4 m, constitué de bacs d'acier galvanisé prélaqué finition perforé, couleur blanc, de 600x600 mm et 0,5 mm d'épaisseur, suspendus au plafond par des profilés semi-visible, comprenant des profilés primaires, secondaires et angulaires d'arrêt fixé au plafond à l'aide de tiges et de crochets. Comprend les accessoires de fixation, complètement installé.
Inclut: Implantation des axes de l'ossature modulaire. Nivellement et mise en place des profilés angulaires. Implantation des profilés primaires de l'ossature. Signalisation des points d'ancrage au plancher. Nivellement et suspension des profilés primaires et secondaires de l'ossature. Mise en place des bacs.
Critère de métré de projet: Surface mesurée entre les parements, selon documentation graphique du Projet, sans déduire les ouvertures pour les installations.
Critère de mesure de l'ouvrage: On mesurera la surface réellement exécutée selon les spécifications du Projet, sans décompter les ouvertures pour les installations.

| Code | U | Désignation | Quantité | Prix | Montant |
|---|---|---|---|---|---|
| mt12fbh030d | m² | Bac en acier galvanisé prélaqué finition perforé, couleur blanc, de 600x600 mm et de 0,5 mm d'épaisseur, avec bord pour profilés semi-visibles, pour plafonds révisables. (matériau) | 1.030 | 31.09 | 32.02 |
| mt12psg200a | m | Profilé primaire 24x38x3700 mm, en acier galvanisé, selon NF EN 13964. (matériau) | 0.882 | 1.34 | 1.18 |
| mt12psg200b | m | Profilé secondaire 24x32x600 mm, en acier galvanisé, selon NF EN 13964. (matériau) | 0.882 | 1.34 | 1.18 |
| mt12psg200c | m | Profilé secondaire 24x32x1200 mm, en acier galvanisé, selon NF EN 13964. (matériau) | 1.753 | 1.34 | 2.35 |
| mt12psg200d | m | Profilé angulaire 25x25x3000 mm, en acier galvanisé, selon NF EN 13964. (matériau) | 0.700 | 1.11 | 0.78 |
| mt12psg210a | U | Suspension pour faux plafonds suspendus. (matériau) | 0.840 | 1.18 | 0.99 |
| mt12psg210b | U | Goupille pour la fixation de la suspension, en faux plafonds suspendus. (matériau) | 0.840 | 0.19 | 0.16 |
| mt12psg210c | U | Connexion supérieure pour fixer la tige à la suspension, en faux plafonds suspendus. (matériau) | 0.840 | 1.45 | 1.22 |
| mt12psg190 | U | Tige d'accroche. (matériau) | 0.840 | 1.45 | 1.22 |
| mt12psg220 | U | Fixation composée d'une cheville et d'une vis 5x27. (matériau) | 0.840 | 0.10 | 0.08 |
| op00ato010 |  | Tournevis. | 1.000 | 0.00 | 0.00 |
| mo015 | h | Compagnon professionnel III/CP2 monteur de faux plafonds en plaques de plâtre. (main-d'œuvre) | 0.318 | 1.27 | 0.40 |
| mo082 | h | Ouvrier professionnel II/OP monteur de faux plafonds en plaques de plâtre. (main-d'œuvre) | 0.318 | 0.90 | 0.29 |
| % | % | Coûts directs complémentaires | 2 % | 41.87 | 0.84 |
|  |  | Coûts directs |  |  | 42.71 |
