# Revêtement d'un escalier en granito

- Propriété du fichier: CYPE INGENIEROS, S.A.
- Format: FIEBDC-3/2002
- Zone géographique: Mali
- Devise: XOF
- Coûts indirects: 3.00 %
- Frais généraux: 13.00 %
- Bénéfice: 6.00 %
- TVA: 18.00 %

## F Aménagements et finitions

### FY Revêtements d'escaliers

#### FYG Ciment/Granito

**FYG010** U Revêtement d'un escalier en granito.
Revêtement d'escalier en U, à deux volées droites avec palier intermédiaire avec 17 marches de 100 cm de largeur via le montage des éléments suivants: marches constituées de marche préfabriquée en granito, en "L", pour intérieurs, usage normal, micrograin (inférieur ou égal à 6 mm), couleur Ivoire, longueur jusqu'à 110 cm, avec pas de 23-32 cm et hauteur de la contremarche de 13-20 cm, poli en usine, selon NF EN 13748-1 ayant entre 3 et 5 cm d'épaisseur, faces et côtés polis; plinthe d'escalier en granito micrograin (inférieur ou égal à 6 mm), couleur Ivoire, à une pièce à cheval, placé sur un côté, le tout placé avec du mortier de ciment M-5, avec un sable légèrement argileux, sur des marches préalables (non comprises dans ce prix). Comprend le revêtement de sol de paliers et jointoyé du même ton que les pièces.
Inclut: Implantation et tracé des marches. Découpe des pièces et réalisation des assemblages des coins intérieurs et des extérieurs. Humectage des marches. Mise en place de la première marche avec du mortier. Tension des cordeaux. Mise en place des pièces. Mise en place d'une plinthe. Remplissage des joints. Nettoyage du tronçon.
Critère pour le métré: Nombre d'unités prévues, selon documentation graphique du Projet.
Critère pour le mémoire: On mesurera le nombre d'unités réellement exécutées selon les spécifications du Projet.

| Code | U | Désignation | Quantité | Prix | Montant |
|---|---|---|---|---|---|
| mt09mor010c | m³ | Mortier de ciment CEM II/B-P 32,5 N type M-5, confectionné sur site avec 250 kg/m³ de ciment et une proportion en volume 1/6. (matériau) | 0.197 | 83573.19 | 16463.92 |
| mt18ppt010fa | U | Marche préfabriquée en granito, en "L", pour intérieurs, usage normal, micrograin (inférieur ou égal à 6 mm), couleur Ivoire, longueur jusqu'à 110 cm, avec pas de 23-32 cm et hauteur de la contremarche de 13-20 cm, poli en usine, selon NF EN 13748-1. (matériau) | 17.000 | 26056.22 | 442955.74 |
| mt18zpt010m | m | Plinthe d'escalier de granito micrograin (inférieur ou égal à 6 mm), pour intérieurs, couleur Ivoire, d'une pièce à redents, pour marche en "L". (matériau) | 6.800 | 14760.79 | 100373.37 |
| mt18btl010gb | m² | Pièces de granito pour intérieur, usage normal, micrograin (inférieur ou égal à 6 mm), format nominal 33x33 cm, couleur Ivoire, avec un premier polissage en usine, pour polissage et rendu final brillant sur site, selon NF EN 13748-1. (matériau) | 1.050 | 8499.40 | 8924.37 |
| mt18rtl010gb | m | Plinthe de granito micrograin (inférieur ou égal à 6 mm) pour intérieur, couleur Ivoire, 33x7 cm, avec le bord rabaissé et un degré de polissage de 220. (matériau) | 2.000 | 2600.30 | 5200.60 |
| mt01ara010a | m³ | Sable avec granulométrie de 0 à 5 mm de diamètre, propre. (matériau) | 0.020 | 9033.12 | 180.66 |
| mo023 | h | Compagnon professionnel III/CP2 carreleur en revêtements de sols. (main-d'œuvre) | 5.034 | 1567.76 | 7892.10 |
| mo061 | h | Ouvrier professionnel II/OP carreleur en revêtements de sols. (main-d'œuvre) | 5.034 | 1171.94 | 5899.55 |
| % | % | Frais de chantier des unités d'ouvrage | 2 % | 587890.31 | 11757.81 |
|  |  | Coûts directs |  |  | 599648.12 |
