# Immobilisation du matériel et des engins lors de l'exécution des micropieux dans les travaux de reprise en sous-oeuvre de fondation, pour des raisons étrangères à l'entreprise constructrice

- Propriété du fichier: CYPE INGENIEROS, S.A.
- Format: FIEBDC-3/2002
- Zone géographique: Mali
- Coûts indirects: 3.00 %
- Frais généraux: 13.00 %
- Bénéfice: 6.00 %
- TVA: 18.00 %

## G Structure et gros oeuvre

### GA Transformations et réparations

#### GAO Reprises en sous-oeuvre

**GAO100** h Immobilisation du matériel et des engins lors de l'exécution des micropieux dans les travaux de reprise en sous-oeuvre de fondation, pour des raisons étrangères à l'entreprise constructrice.
Immobilisation du matériel et des engins lors de l'execution des micropieux dans les travaux de reprise en sous-oeuvre de fondation, pour des raisons étrangères à l'entreprise constructive, telles qu'un manque d'instructions, un manque dans les prestations prévues, ou des défauts de réception des matériaux.
Critère de métré de projet: Temps estimé.
Critère de mesure de l'ouvrage: Amortissement sous forme de location à l'heure, selon les conditions définies dans le contrat souscrit avec l'entreprise fournisseur.

| Code | U | Désignation | Quantité | Prix | Montant |
|---|---|---|---|---|---|
| mq03pva060b | U | Immobilisation du matériel et des engins lors de l'execution de micropieux dans les travaux de reprise en sous-oeuvre de fondation, pour des causes étrangères à l'entreprise fournisseur. (matériel) | 1.005 | 119.33 | 119.93 |
| % | % | Coûts directs complémentaires | 2 % | 119.93 | 2.40 |
|  |  | Coûts directs |  |  | 122.33 |
