# Recépage du micropieu avec profilé tubulaire en acier

- Propriété du fichier: CYPE INGENIEROS, S.A.
- Format: FIEBDC-3/2002
- Zone géographique: Mali
- Coûts indirects: 3.00 %
- Frais généraux: 13.00 %
- Bénéfice: 6.00 %
- TVA: 18.00 %

## G Structure et gros oeuvre

### GA Transformations et réparations

#### GAO Reprises en sous-oeuvre

**GAO120** m Recépage du micropieu avec profilé tubulaire en acier, de 120 mm de diamètre, avec un marteau électrique et charge manuelle des décombres dans le camion ou le container; pour la reprise en sous-oeuvre de la fondation dans une zone de travail ayant une hauteur libre d'entre 2,50 et 4 m.
Recépage d'un micropieu avec profilé tubulaire en acier, de 120 mm de diamètre, par piquage du mortier de la tête du micropieu qui ne réunit pas les caractéristiques mécaniques nécessaires, avec un marteau électrique; pour la reprise en sous-oeuvre de la fondation dans une zone de travail ayant une hauteur libre d'entre 2,50 et 4 m. Comprend découpe d'armature si nécessaire, le nettoyage et l'entassement, le retrait et la charge manuelle des décombres dans le camion ou le container.
Inclut: Recépage. Retrait et amassement des décombres. Charge manuelle des décombres dans le camion ou la benne.
Critère de métré de projet: Longueur moyenne selon documentation graphique du Projet.
Critère de mesure de l'ouvrage: On mesurera la longueur réellement exécutée selon les spécifications du Projet.

| Code | U | Désignation | Quantité | Prix | Montant |
|---|---|---|---|---|---|
| mq05mai040 | h | Marteau électrique. (matériel) | 0.424 | 2.79 | 1.18 |
| mo110 | h | Ouvrier d'exécution I/OE2 VRD espaces privés. (main-d'œuvre) | 0.514 | 0.66 | 0.34 |
| mo111 | h | Ouvrier d'exécution I/OE1 VRD espaces privés. (main-d'œuvre) | 0.321 | 0.64 | 0.21 |
| % | % | Coûts directs complémentaires | 2 % | 1.73 | 0.03 |
|  |  | Coûts directs |  |  | 1.76 |
