# Plancher traditionnel avec un entraxe de 60 cm

- Propriété du fichier: CYPE INGENIEROS, S.A.
- Format: FIEBDC-3/2002
- Zone géographique: Mali
- Coûts indirects: 3.00 %
- Frais généraux: 13.00 %
- Bénéfice: 6.00 %
- TVA: 18.00 %

## G Structure et gros oeuvre

### GP Planchers

#### GPO Bois

**GPO010** m² Plancher traditionnel avec un entraxe de 60 cm, de poutrelles de bois scié de pin sylvestre (Pinus sylvestris), de 10x20 à 15x25 cm de section et jusqu'à 6 m de longueur, classe résistante C-18, protection du bois de classe de pénétration NP2, travaillée en atelier, entrevous avec entrevous en terre cuite courbe, 60x30x12 cm; acier Fe E 500, quantité 1,1 kg/m², et treillis soudé 100x100 mm et Ø 4,0-4,0 mm, en acier Fe E 500, en couche de compression de 4 cm d'épaisseur de béton confectionné sur le chantier BCN: CPJ-CEM II/A 32,5 - TP - B 30 - 5/15 - E: 2a - BA - P 18-305, coulage avec moyens manuels.
Réalisation d'un plancher traditionnel avec un entraxe de 60 cm, composé de poutrelles de bois scié de pin sylvestre (Pinus sylvestris), finition brossée, de 10x20 à 15x25 cm de section et jusqu'à 6 m de longueur, pour applications structurales, classe résistante C-18 selon NF EN 338 et NF EN 1912 et protection face aux agents biotiques qui correspondent à la classe de pénétration NP2 (3 mm dans les faces latérales de l'aubier) selon NF EN 351-1; entrevous avec entrevous en terre cuite courbe, 60x30x12 cm; acier Fe E 500, quantité 1,1 kg/m², et treillis soudé 100x100 mm et Ø 4,0-4,0 mm, en acier Fe E 500, en couche de compression de 4 cm d'épaisseur de béton confectionné sur le chantier BCN: CPJ-CEM II/A 32,5 - TP - B 30 - 5/15 - E: 2a - BA - P 18-305, coulage avec moyens manuels. Comprend mise en place et retrait des étais des poutrelles, séparateurs, les éléments d'attache des poutrelles et des chaînages périmétriques des étages et les ouvertures.
Inclut: Préparation du périmètre d'appui des poutrelles. Implantation et mise en place à sec des poutrelles. Étaiement. Raccord de poutrelles dans des appuis et des ancrages. Disposition des planches adossées aux poutrelles constituant les arêtes d'appui des entrevous. Réalisation de l'entre-poutrelles. Mise en place des armatures avec des séparateurs homologués. Coulage et compactage du béton. Réglage et nivellement de la couche de compression. Séchage du béton. Retrait des étais. Réparation des défauts superficiels.
Critère de métré de projet: Surface mesurée en grandeur nature à partir des faces extérieures des chaînages du périmètre, selon documentation graphique du Projet, en déduisant les ouvertures de surface supérieure à 6 m².
Critère de mesure de l'ouvrage: On mesurera, en grandeur réelle, à partir des faces extérieures des chaînages périmétrique, la surface réellement exécutée selon les spécifications du Projet, en déduisant les ouvertures de surface supérieure à 6 m². Tous les éléments intégrants du plancher signalés dans les plans et les détails du projet seront considérés comme inclus.

| Code | U | Désignation | Quantité | Prix | Montant |
|---|---|---|---|---|---|
| mt50spa050k | m³ | Grosse planche en bois de pin, dimensions 20x7,2 cm. (matériau) | 0.002 | 344.65 | 0.69 |
| mt50spa101 | kg | Clous en acier. (matériau) | 0.030 | 1.30 | 0.04 |
| mt50spa081a | U | Étai métallique télescopique, de jusqu'à 3 m de hauteur. (matériau) | 0.040 | 15.11 | 0.60 |
| mt07bce020a | U | Entrevous en terre cuite courbe, 60x30x12 cm, comprend les pièces spéciales, selon NF EN 15037-3. (matériau) | 4.800 | 2.16 | 10.37 |
| mt07mee018ha | m³ | Bois scié de pin sylvestre (Pinus sylvestris) avec finition brossée, pour poutrelle de 10x20 à 15x25 cm de section et jusqu'à 6 m de longueur, pour applications structurales, classe résistante C-18 selon NF EN 338 et NF EN 1912 et protection face aux agents biotiques qui correspondent à la classe de pénétration NP2 (3 mm dans les faces latérales de l'aubier) selon NF EN 351-1, travaillée en atelier. (matériau) | 0.063 | 471.19 | 29.68 |
| mt07aco020o | U | Séparateur homologué pour treillis soudé. (matériau) | 2.000 | 0.09 | 0.18 |
| mt07aco055c | kg | Barres en acier haute adhérence, Fe E 500, élaboré en atelier et mis en place in situ, de divers diamètres. (matériau) | 1.100 | 1.03 | 1.13 |
| mt07ame100bca | m² | Treillis soudé 100x100 mm, fils porteurs de 4,0 mm de diamètre et fils de répartition de 4,0 mm de diamètre, en acier Fe E 500. (matériau) | 1.100 | 2.10 | 2.31 |
| mt08aaa010a | m³ | Eau. (matériau) | 0.036 | 1.18 | 0.04 |
| mt01arg000 | t | Sable criblé pour bétons préparés sur chantier. (matériau) | 0.102 | 7.00 | 0.71 |
| mt01arg001d | t | Gros granulats homogénéisés, de taille maximale 12,5 mm, pour bétons préparés sur chantier. (matériau) | 0.131 | 14.06 | 1.84 |
| mt08cem000 | kg | Ciment en sacs, pour béton confectionné sur le chantier. (matériau) | 49.558 | 0.14 | 6.94 |
| op00cla010 |  | Cloueuse. | 1.000 | 0.00 | 0.00 |
| op00cep010 |  | Varlope. | 1.000 | 0.00 | 0.00 |
| au00auh040 |  | Vibreur de béton, électrique. | 1.000 | 0.00 | 0.00 |
| mo047 | h | Compagnon professionnel III/CP2 charpentier bois. (main-d'œuvre) | 0.490 | 1.10 | 0.54 |
| mo093 | h | Ouvrier professionnel II/OP charpentier bois. (main-d'œuvre) | 0.490 | 0.70 | 0.34 |
| mo041 | h | Compagnon professionnel III/CP2 du béton. (main-d'œuvre) | 1.226 | 1.10 | 1.35 |
| mo087 | h | Ouvrier professionnel II/OP du béton. (main-d'œuvre) | 1.226 | 0.70 | 0.86 |
| mo111 | h | Ouvrier d'exécution I/OE1 VRD espaces privés. (main-d'œuvre) | 0.183 | 0.64 | 0.12 |
| mo110 | h | Ouvrier d'exécution I/OE2 VRD espaces privés. (main-d'œuvre) | 0.191 | 0.66 | 0.13 |
| % | % | Coûts directs complémentaires | 2 % | 57.87 | 1.16 |
|  |  | Coûts directs |  |  | 59.03 |
