# Montage et démontage d'une tour mobile de travail

- Propriété du fichier: CYPE INGENIEROS, S.A.
- Format: FIEBDC-3/2002
- Zone géographique: Mali
- Coûts indirects: 3.00 %
- Frais généraux: 13.00 %
- Bénéfice: 6.00 %
- TVA: 18.00 %

## P Interventions préalables

### PH Équipements pour travaux en hauteur

#### PHE Échafaudages

**PHE160** U Montage et démontage d'une tour mobile de travail, avec plateforme de travail de 3x2 m², située à une hauteur de 6 m, constituée d'une structure tubulaire en acier galvanisé à chaud, préparée pour supporter une charge statique de 2,0 kN/m² répartie uniformément sur l'étage et une charge ponctuelle de 1,5 kN.
Montage et démontage d'une tour mobile de travail, avec plateforme de travail de 3x2 m², située à une hauteur de 6 m, constituée d'une structure tubulaire en acier galvanisé à chaud, préparée pour supporter une charge statique de 2,0 kN/m² répartie uniformément sur l'étage et une charge ponctuelle de 1,5 kN, (classe 3 selon NF EN 1004), selon les plans de montage. Comprend les accessoires, les systèmes de protection, les ancrages et les repositionnements.
Inclut: Implantation des appuis. Nettoyage et préparation de la surface d'appui et protection des espaces affectés. Montage et mise en place des composants. Mise en place de la plateforme de travail. Mise en place des éléments de protection, accès et signalisation. Essai de charge. Démontage et retrait de l'échafaudage.
Critère de métré de projet: Nombre d'unités prévues, selon Plan général de coordination en matière de sécurité et de protection de la santé.

| Code | U | Désignation | Quantité | Prix | Montant |
|---|---|---|---|---|---|
| mq13ats051d | U | Montage de tour mobile de travail, avec plateforme de travail de 3x2 m² de surface, située à une hauteur de 6 m, constituée de structure tubulaire en acier galvanisé à chaud de 48,3 mm de diamètre et 3,2 mm d'épaisseur, fabriquée selon les exigences de qualité requises dans la norme NF EN ISO 9001 et en respectant les normes NF EN 12810 et NF EN 12811, préparée pour supporter une charge statique de 2,0 kN/m² répartie uniformément sur l'étage et une charge ponctuelle de 1,5 kN. (matériel) | 1.008 | 223.53 | 225.32 |
| mq13ats052d | U | Démontage de tour mobile de travail, avec plateforme de travail de 3x2 m² de surface, située à une hauteur de 6 m, constituée de structure tubulaire en acier galvanisé à chaud de 48,3 mm de diamètre et 3,2 mm d'épaisseur, fabriquée selon les exigences de qualité requises dans la norme NF EN ISO 9001 et en respectant les normes NF EN 12810 et NF EN 12811, préparée pour supporter une charge statique de 2,0 kN/m² répartie uniformément sur l'étage et une charge ponctuelle de 1,5 kN. (matériel) | 1.008 | 143.70 | 144.85 |
| % | % | Coûts directs complémentaires | 2 % | 370.17 | 7.40 |
|  |  | Coûts directs |  |  | 377.57 |
