# Réservoir de combustible liquide, de surface, en polyéthylène haute densité (PEHD/HDPE)

- Propriété du fichier: CYPE INGENIEROS, S.A.
- Format: FIEBDC-3/2002
- Zone géographique: Mali
- Devise: XOF
- Coûts indirects: 3.00 %
- Frais généraux: 13.00 %
- Bénéfice: 6.00 %
- TVA: 18.00 %

## T Équipements techniques

### TC ECS et chauffage

#### TCQ Combustibles liquides

**TCQ190** U Réservoir de combustible liquide, de surface, en polyéthylène haute densité (PEHD/HDPE).
Réservoir homologué de fioul, de surface, placé à l'intérieur du bâtiment, de polyéthylène haute densité (PEHD/HDPE), à double paroi, avec une capacité de 2000 litres. Comprend, indicateur de niveau, accessoires de connexion et éléments de protection selon la norme. Totalement monté, connecté et testé.
Inclut: Mise en place du réservoir. Montage des accessoires.
Critère pour le métré: Nombre d'unités prévues, selon documentation graphique du Projet.
Critère pour le mémoire: On mesurera le nombre d'unités réellement exécutées selon les spécifications du Projet.

| Code | U | Désignation | Quantité | Prix | Montant |
|---|---|---|---|---|---|
| mt38dep120d | U | Réservoir de combustible liquide, apparente, en polyéthylène haute densité (PEHD/HDPE) avec des renforts en acier, à double paroi, de 2200x770x1700 mm, avec une capacité de 2000 litres et quatre bouches d'entrée/sortie, selon NF EN 13341. (matériau) | 1.000 | 997357.98 | 997357.98 |
| mt38dep112d | U | Indicateur de niveau pour réservoir de combustible liquide en polyéthylène, à double paroi, avec une capacité de 2000 litres. (matériau) | 1.000 | 14069.87 | 14069.87 |
| mt38dep114a | U | Accessoires de charge, d'aspiration et de ventilation pour réservoir de combustible liquide en polyéthylène haute densité (PEHD/HDPE). (matériau) | 1.000 | 22619.18 | 22619.18 |
| mo004 | h | Compagnon professionnel III/CP2 chauffagiste. (main-d'œuvre) | 0.963 | 1195.63 | 1151.39 |
| mo103 | h | Ouvrier professionnel II/OP chauffagiste. (main-d'œuvre) | 0.963 | 867.45 | 835.35 |
| % | % | Frais de chantier des unités d'ouvrage | 2 % | 1036033.77 | 20720.68 |
|  |  | Coûts directs |  |  | 1056754.45 |
