# Clapet antipollution de laiton, avec filet de 3/4"

- Propriété du fichier: CYPE INGENIEROS, S.A.
- Format: FIEBDC-3/2002
- Zone géographique: Mali
- Devise: XOF
- Coûts indirects: 3.00 %
- Frais généraux: 13.00 %
- Bénéfice: 6.00 %
- TVA: 18.00 %

## T Équipements techniques

### TP Installations de distribution de l'eau

#### TPA Accessoires

**TPA020** U Clapet antipollution de laiton, avec filet de 3/4".
Clapet antipollution de laiton, avec tamis en acier inoxydable avec perforations de 0,4 mm de diamètre, avec filet de 3/4", pour une pression maximale de travail de 16 bar et une température maximale de 110°C. Totalement monté, connecté et testé.
Inclut: Implantation. Mise en place et fixation du filtre à la tuyauterie. Connexion.
Critère de métré de projet: Nombre d'unités prévues, selon documentation graphique du Projet.
Critère de mesure de l'ouvrage: On mesurera le nombre d'unités réellement exécutées selon les spécifications du Projet.

| Code | U | Désignation | Quantité | Prix | Montant |
|---|---|---|---|---|---|
| mt37www060c | U | Clapet antipollution de laiton, avec tamis en acier inoxydable avec perforations de 0,4 mm de diamètre, avec filet de 3/4", pour une pression maximale de travail de 16 bar et une température maximale de 110°C. (matériau) | 1.000 | 6740.92 | 6740.92 |
| mt37www010 | U | Produits complémentaires pour installations de plomberie. (matériau) | 1.000 | 1166.54 | 1166.54 |
| mo008 | h | Compagnon professionnel III/CP2 plombier. (main-d'œuvre) | 0.186 | 977.76 | 181.86 |
| mo107 | h | Ouvrier professionnel II/OP plombier. (main-d'œuvre) | 0.186 | 704.67 | 131.07 |
| % | % | Coûts directs complémentaires | 2 % | 8220.39 | 164.41 |
|  |  | Coûts directs |  |  | 8384.80 |
