# Démontage des tubes d'acier galvanisé de jusqu'à 1" de diamètre

- Propriété du fichier: CYPE INGENIEROS, S.A.
- Format: FIEBDC-3/2002
- Zone géographique: Mali
- Devise: XOF
- Coûts indirects: 3.00 %
- Frais généraux: 13.00 %
- Bénéfice: 6.00 %
- TVA: 18.00 %

## T Équipements techniques

### TP Installations de distribution de l'eau

#### TPD Dépose

**TPD010** m Démontage des tubes d'acier galvanisé de jusqu'à 1" de diamètre, dans une installation en surface de distribution d'eau, avec des moyens manuels, sans détériorer les éléments constructifs auxquels ils sont fixés, et chargement manuel dans le camion ou la benne.
Démontage des tubes d'acier galvanisé de jusqu'à 1" de diamètre, dans une installation en surface de distribution d'eau, avec des moyens manuels, sans détériorer les éléments constructifs auxquels ils sont fixés, et chargement manuel dans le camion ou la benne.
Inclut: Démontage de l'élément. Obturation des conduites connectées à l'élément. Retrait et stockage du matériau démonté. Nettoyage des restes d'ouvrage. Chargement manuel du matériau démonté et des restes d'ouvrage dans le camion ou la benne.
Critère pour le métré: Longueur mesurée selon documentation graphique du Projet.
Critère pour le mémoire: On mesurera la longueur réellement démontée selon les spécifications du Projet.

| Code | U | Désignation | Quantité | Prix | Montant |
|---|---|---|---|---|---|
| mo008 | h | Compagnon professionnel III/CP2 plombier. (main-d'œuvre) | 0.119 | 993.62 | 118.24 |
| mo107 | h | Ouvrier professionnel II/OP plombier. (main-d'œuvre) | 0.119 | 719.16 | 85.58 |
| % | % | Frais de chantier des unités d'ouvrage | 2 % | 203.82 | 4.08 |
|  |  | Coûts directs |  |  | 207.90 |
