# Boîte siphoïde en polypropylène avec charge minérale, insonorisé, de 110 mm de diamètre, avec couvercle plein en acier inoxydable, placé superficiellement sous le plancher

- Propriété du fichier: CYPE INGENIEROS, S.A.
- Format: FIEBDC-3/2002
- Zone géographique: Mali
- Devise: XOF
- Coûts indirects: 3.00 %
- Frais généraux: 13.00 %
- Bénéfice: 6.00 %
- TVA: 18.00 %

## T Équipements techniques

### TQ Installations d'évacuation des eaux usées

#### TQV Dérivations individuelles

**TQV050** U Boîte siphoïde en polypropylène avec charge minérale, insonorisé, de 110 mm de diamètre, avec couvercle plein en acier inoxydable, placé superficiellement sous le plancher.
Boîte siphoïde en polypropylène avec charge minérale, insonorisé, de 110 mm de diamètre, avec quatre entrées de 40 mm de diamètre et une sortie de 40 mm de diamètre, avec couvercle plein en acier inoxydable, placé superficiellement sous le plancher. Comprend le prolongateur.
Inclut: Présentation à sec des tubes. Montage, connexion et contrôle de son bon fonctionnement.
Critère pour le métré: Nombre d'unités prévues, selon documentation graphique du Projet.
Critère pour le mémoire: On mesurera le nombre d'unités réellement exécutées selon les spécifications du Projet.

| Code | U | Désignation | Quantité | Prix | Montant |
|---|---|---|---|---|---|
| mt36boj020a | U | Boîte siphoïde en polypropylène avec charge minérale, insonorisé, de 110 mm de diamètre, avec quatre entrées de 40 mm de diamètre et une sortie de 40 mm de diamètre, avec couvercle plein en acier inoxydable. (matériau) | 1.000 | 16318.45 | 16318.45 |
| mt36boj025a | U | Tube en polypropylène avec charge minérale, pour la prolongation d'une boîte siphoïde, de 110 mm de diamètre et de 500 mm de hauteur. (matériau) | 1.000 | 7864.21 | 7864.21 |
| mo008 | h | Compagnon professionnel III/CP2 plombier. (main-d'œuvre) | 0.310 | 1000.78 | 310.24 |
| mo107 | h | Ouvrier professionnel II/OP plombier. (main-d'œuvre) | 0.155 | 725.20 | 112.41 |
| % | % | Frais de chantier des unités d'ouvrage | 2 % | 24605.31 | 492.11 |
|  |  | Coûts directs |  |  | 25097.42 |
