# Tabouret siphoïde

- Propriété du fichier: CYPE INGENIEROS, S.A.
- Format: FIEBDC-3/2002
- Zone géographique: Mali
- Devise: XOF
- Coûts indirects: 3.00 %
- Frais généraux: 13.00 %
- Bénéfice: 6.00 %
- TVA: 18.00 %

## T Équipements techniques

### TQ Installations d'évacuation des eaux usées

#### TQV Dérivations individuelles

**TQV050** U Tabouret siphoïde.
Tabouret siphoïde en polypropylène, de 90 mm de diamètre et de 105 mm de hauteur, avec trois entrées de 40 mm de diamètre et une sortie de 50 mm de diamètre, avec couvercle plein circulaire en acier inoxydable, encastré.
Inclut: Montage, connexion et contrôle de son bon fonctionnement.
Critère pour le métré: Nombre d'unités prévues, selon documentation graphique du Projet.
Critère pour le mémoire: On mesurera le nombre d'unités réellement exécutées selon les spécifications du Projet.

| Code | U | Désignation | Quantité | Prix | Montant |
|---|---|---|---|---|---|
| mt36bop010a | U | Tabouret siphoïde en polypropylène, de 90 mm de diamètre et de 105 mm de hauteur, avec trois entrées de 40 mm de diamètre et une sortie de 50 mm de diamètre, avec couvercle plein circulaire en acier inoxydable. (matériau) | 1.000 | 8302.94 | 8302.94 |
| mo008 | h | Compagnon professionnel III/CP2 plombier. (main-d'œuvre) | 0.181 | 1610.98 | 291.59 |
| mo107 | h | Ouvrier professionnel II/OP plombier. (main-d'œuvre) | 0.090 | 1169.71 | 105.27 |
| % | % | Frais de chantier des unités d'ouvrage | 2 % | 8699.80 | 174.00 |
|  |  | Coûts directs |  |  | 8873.80 |
