# Joint de dilatation en toiture terrasse chaude

- Propriété du fichier: CYPE Ingenieros S.A.
- Format: FIEBDC-3/2016
- Logiciel: Générateur de prix de la construction. CYPE Ingenieros, S.A.
- Date: 10/07/2021
- Zone géographique: Mali
- Devise: XOF
- Coûts indirects: 3 %
- Frais généraux: 13 %
- Bénéfice: 6 %
- TVA: 18 %

## E Enveloppe et finition extérieure

### ET Couvertures de toitures terrasses

#### ETI Points singuliers

**ETI030** m Joint de dilatation en toiture terrasse chaude, accessible, avec revêtement de sol flottant isolant, type inversée, sans isolant thermique supplémentaire. Imperméabilisation: bande de renfort de membrane d'étanchéité souple en PVC-P, (fv), de 1,2 mm d'épaisseur, avec armature de voile en fibre de verre, et avec résistance aux intempéries, placée librement sur la couche séparatrice, en formant un pli sans adhérer dans la zone du joint; fond de joints pour scellage dans des cordons en polyéthylène expansé, de 30 mm de diamètre; et bande de finalisation de membrane d'étanchéité souple en PVC-P, (fv), de 1,2 mm d'épaisseur, avec armature de voile en fibre de verre, et avec résistance aux intempéries fixée en recouvrements par soudure thermique à l'imperméabilisation de la toiture, en formant un pli sans adhérer dans la zone du joint, sur le cordon de remplissage.

| Code | U | Désignation | Quantité | Prix | Montant |
|---|---|---|---|---|---|
| mt15dan010c | m² | Membrane d'étanchéité souple en PVC-P, (fv), de 1,2 mm d'épaisseur, avec armature de voile en fibre de verre, et avec résistance aux intempéries, selon NF EN 13956. (matériau) | 1 | 5459.69 | 5459.690 |
| mt15sja030df | m | Fond de joints pour scellage dans des cordons en polyéthylène expansé, de 30 mm de diamètre, pour limiter la profondeur du joint de dilatation. (matériau) | 1.05 | 407.68 | 428.064 |
| mo029 | h | Compagnon professionnel III/CP2 poseur de membranes d'étanchéité. (main-d'œuvre) | 0.156 | 973.66 | 151.891 |
| mo067 | h | Ouvrier professionnel II/OP poseur de membranes d'étanchéité. (main-d'œuvre) | 0.156 | 726.81 | 113.382 |
| % | % | Frais de chantier des unités d'ouvrage | 2 % | 6153.027 | 123.061 |
|  |  | Coûts directs |  |  | 6276.088 |

Déchets:
- pose: mt15dan010c; facteur de déchet 0.048
- pose: mt15sja030df; facteur de déchet 0.06

## Ressources

**mt15dan010c** m² Membrane d'étanchéité souple en PVC-P
Données techniques: Coût énergétique 122.702 MJ; Émission de CO2 4.370 kg; Code CED 17 06 04; Masse de l'élément 1.5 kg; Volume 0.0025 m3
Déchets:
- emballage: re170203 Plastique. (composant de déchet); quantité 0.024 kg; Code CED 17 02 03; Masse de l'élément 1 kg; Volume 0.001667 m3

**mt15sja030df** m Fond de joints pour scellage dans des cordons en polyéthylène expansé
Données techniques: Coût énergétique 4.004 MJ; Émission de CO2 0.563 kg; Code CED 17 06 04; Masse de l'élément 0.049 kg; Volume 0.000082 m3
Déchets:
- emballage: re170203 Plastique; quantité 0.001 kg
