# Couche séparatrice en toiture terrasse: géotextile non tissé composé de fibres de polyester unies par aiguilletage

- Propriété du fichier: CYPE Ingenieros S.A.
- Format: FIEBDC-3/2016
- Logiciel: Générateur de prix de la construction. CYPE Ingenieros, S.A.
- Date: 10/07/2021
- Zone géographique: Mali
- Devise: XOF
- Coûts indirects: 3 %
- Frais généraux: 13 %
- Bénéfice: 6 %
- TVA: 18 %

## E Enveloppe et finition extérieure

### ET Couvertures de toitures terrasses

#### ETI Points singuliers

**ETI180** m² Couche séparatrice en toiture terrasse: géotextile non tissé composé de fibres de polyester unies par aiguilletage, avec une résistance à la traction longitudinale de 6,8 kN/m, une résistance à la traction transversale de 7,8 kN/m, une ouverture de cône à l'essai de perforation dynamique selon NF EN ISO 13433 inférieure à 3 mm, résistance CBR au poinçonnement 1,7 kN et une masse surfacique de 500 g/m², Mise en place: avec des recouvrements, directamente bajo la couche de renfort de mortier.

| Code | U | Désignation | Quantité | Prix | Montant |
|---|---|---|---|---|---|
| mt14gsa020ei | m² | Géotextile non tissé composé de fibres de polyester unies par aiguilletage, avec une résistance à la traction longitudinale de 6,8 kN/m, une résistance à la traction transversale de 7,8 kN/m, une ouverture de cône à l'essai de perforation dynamique selon NF EN ISO 13433 inférieure à 3 mm, résistance CBR au poinçonnement 1,7 kN et une masse surfacique de 500 g/m², selon NF EN 13252. (matériau) | 1.1 | 1446.76 | 1591.436 |
| mo029 | h | Compagnon professionnel III/CP2 poseur de membranes d'étanchéité. (main-d'œuvre) | 0.025 | 973.66 | 24.342 |
| mo067 | h | Ouvrier professionnel II/OP poseur de membranes d'étanchéité. (main-d'œuvre) | 0.05 | 726.81 | 36.341 |
| % | % | Frais de chantier des unités d'ouvrage | 2 % | 1652.119 | 33.042 |
|  |  | Coûts directs |  |  | 1685.161 |

Déchets:
- pose: mt14gsa020ei; facteur de déchet 0.06

## Ressources

**mt14gsa020ei** m² Géotextile non tissé composé de fibres de polyester unies par aiguilletage
Données techniques: Coût énergétique 23.112 MJ; Émission de CO2 1.005 kg; Code CED 17 06 04; Masse de l'élément 0.5 kg; Volume 0.000833 m3
Déchets:
- emballage: re170203 Plastique. (composant de déchet); quantité 0.024 kg; Code CED 17 02 03; Masse de l'élément 1 kg; Volume 0.001667 m3
